# 1656_Brainergy Hub Jülich
Angebotsaufforderung (GAEB DA XML 3.2, DA83)
Projekt: 1656_01
Währung: EUR
Nebenangebote zugelassen: ja
Auftraggeber: Brainergy Park Jülich GmbH, Am Brainergy Park 1, 52428 Jülich
Erstellt mit: GXML Toolbox V3.3 R20230829, iTWO_64 V24.0.1022, 16.02.2026

## Projekt, Leistungsumfang
Brainergy Hub Jülich GmbH

VE280 Systemböden

Inhalt dieser Leistungsbeschreibung sind:

Untergrundvorbehandlung
Doppelboden, Lastklasse 2
Hohlraumboden, Lastklasse 2
Hohlraumboden, Lastklasse 5
Hohlraumboden mit integrierten Fußbodenheizung, Lastklasse 5
Epoxidharzbeschichtung
PU-Beschichtung
Integrierte Bodengraphik

## Beteiligte
Auftraggeber: Brainergy Hub Jülich GmbH

Ansprechpartner: Herr Peter Czichowski

## Baubeschreibung
Vorhaben
Auf einer Teilfläche des Interkommunalen Gewerbegebietes „Campus Merscher Höhe / Brainergy Park“ beabsichtigt die Brainergy Park Jülich GmbH das Innovations- und Gründerzentrum „Brainergy Hub“ sowie die dazu gehörigen Außenanlagen zu errichten.

Die Realisierung des Brainergy Parks Jülich geht auf die Initiative der drei Kommunen Jülich, Niederzier und Titz im Jahr 2016 zurück: In einem beispielhaften Zusammenschluss wurden auf die drei Kommunen entfallene Gewerbeflächen auf dem Gebiet von Jülich raumplanerisch vereint und die Brainergy Park Jülich GmbH als Träger zur Entwicklung des Gewerbegebiets gegründet. Gesellschafter des AG sind die Kommunen Jülich, Niederzier und Titz sowie der Kreis Düren. Zum jetzigen Zeitpunkt liegt das Areal, auf dem sich zuvor eine Sendeanlage der Deutschen Welle befand, nahezu vollständig brach.

Der Brainergy Park Jülich wird als Wissenschaftspark und innovatives Gewerbegebiet auf einer Fläche von ca. 52 ha am nördlichen Stadtrand von Jülich und in unmittelbarer Nachbarschaft zum Campus Jülich der Fachhochschule Aachen (FH Aachen) entstehen. Die thematischen Schwerpunkte des Parks liegen auf den Zukunftsfeldern Neue Energien (z.B. Wasserstoffwirtschaft), Digitalisierung und Bioökonomie.
Grundstückserschließung

Die bestehenden Wegeverbindungen binden das Areal für Rad- und Pkw-Verkehr in Richtung Jülicher Innenstadt zu den Ortsteilen Broich und Mersch sowie zur FH Aachen an.
In unmittelbarer Nähe zum künftigen Brainergy Park verläuft mit der Autobahn A44 die Verbindung zwischen Aachen und Düsseldorf. Mit der Autobahnauffahrt „Jülich Ost“ im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen.
Im Osten und Westen werden Nebeneingänge an das Wegenetz der Freianlagen angebunden  Die Gebäudeform schafft eine Verzahnung zwischen Architektur und Natur - die Landschaft umspült den Gebäudekörper, sodass eine nahtlose Einheit zwischen dem Norden und dem Süden des Grundstücks entsteht.

Das Gebäude umfasst insgesamt 4 oberirdische Geschosse und ist in Teilbereichen für Technik- und Nebenräume eingeschossig unterkellert.
Das kreisförmige Gebäude des Brainergy Hubs wird aus einem eingeschossigen Sockel mit diversen öffentlichen und halböffentlichen Nutzungen sowie darüber 2-geschossig liegenden Büro- und Projektflächen mit geringerer Gebäudetiefe aufgebaut. Das Dachgeschoss (3.OG) beheimatet einen Eventbereich mit dazugehörigen Nebenräumen, eine Dachterrasse sowie Dach-Technikzentralen.
Die Dachflächen im 3.OG werden größtenteils extensiv begrünt. Die Dachfläche wird als geneigte Fläche mit
mind. 2,0 %, geplant. Oberhalb des Dachgeschosses ist eine flächendeckende aufgeständerte Photovoltaikanlage geplant.
Das kreisrunde Gebäude hat einen Durchmesser von etwa 73.00m (Außenkante der außenliegenden Erschließungsringe).

Inhalt dieser Leistungsbeschreibung sind:

Systemböden inklusive Bodenbeschichtung

## Abkürzungsverzeichnis
Zuständigkeiten

AG  Auftraggeber (Brainergy Hub Jülich AG)
NU  Nutzer
PS  Projektsteuerer
GP  Generalplaner
OÜ  Objektüberwachung des AG
AN  Auftragnehmer
GU  Generalunternehmer
BL  Bauleitung des AG
FBL  Fachbauleitung
ARGE  Arbeitsgemeinschaft
SiGeKo  Sicherheits- und Gesundheitskoordination
öbvS  öffentlich bestellter und vereidigter Sachverständiger
PrüfS  Prüfsachverständiger

Organisationen

BG  Berufsgenossenschaft
LAS  Landesamt für Arbeitschutz
OBB  Obere Bauaufsichtsbehörde

Leistungsbeschreibung

AU  Ausschreibungsunterlagen
LB  Leistungsbeschreibung
WMP  Werstatt- und Montageplanung
QM  Qualitätsmanagement
RL  Richtlinie
IT  Informations- und Datenverarbeitung
CAD  Computer Aided Design
GIS  Gebäudeinformationssystem
ABG  allgemeine Bauartgenehmigung

Verordnungen und Richtlinien

HOAI  Honorarordnung für Architekten und Ingenieure
RAB  Regeln zum Arbeitsschutz auf Baustellen
BstO  Baustellenordnung
BGR  Berufsgenossenschaftliche Regeln für Sicherheit und Gesundheit bei der Arbeit
StVO  Straßenverkehrsordnung
UVV  Unfall Verhütungs Vorschriften

Bautechnik

BE  Baustelleneinrichtung
StB  Stahlbeton
WU  Wasserundurchlässig
MW  Mauerwerk
PRF  Pfosten-Riegel Fassade
AK  Außenkante
UK  Unterkante
E  Ebene
FB  Fertigfußboden
RB  Rohfußboden
FD  Fertigdecke
RD  Rohdecke
KT  Kalendertage
WT  Werktage
AT  Arbeitstage
mμ  Mikrometer
ESG  Einscheibensicherheitsglas
VSG  Verbundsicherheitsglas
SSG  Structural-Silicone-Glazing (Glasverklebungsverfahren)
WLG  Wärmeleitgruppe

Gebäudetechnik

TGA  Technische Gebäudeausrüstung
ELA  Elektroakustische Übertragungsanlagen
BMZ  Brandmeldezentrale
BMA  Brandmeldeanlage
EMA  Einbruchmeldeanlage
EMV  Elektromagnetische Verträglichkeit
ÜMA  Überfall- und Geländeüberwachung
GLT  Gebäudeleittechnik
H  Heizung
L  Lüftung
S  Sanitär
K  Kälte
TK  Telekommunikation
LWL  Lichtwellenleiter (Informationsdatenleitung)
WVU  Wasserversorgungsunternehmen
TW  Trinkwasser
SW  Schmutzwasser
NiRo  Nicht rostend

## Schnittstellen
Schnittstellen zu anderen am Bau beteilgten Unternehmen:

im Verlauf der Baumaßnahme mit allen beteiligten Unternehmen

Bereits ausgeführte Leistungen:

Rohbauarbeiten
Fassadenarbeiten
Dachabdichtungsarbeiten
Gleichzeitig laufende Bauarbeiten:

Restleistungen Rohbau
Atriumtreppe
TGA-Installationen
Ausbaugewerke

Der Auftragnehmer ist verpflichtet, seine Arbeiten mit den Unternehmern der gleichzeitig laufenden Bauarbeiten so zu koordinieren, dass keine Unterbrechungen bzw. Behinderungen im Bauablauf eintreten. Daraus bedingte Erschwernisse sind in die Einheitspreise einzukalkulieren.

## Betrieb / Baustelleneinrichtung
Koordination:
Dem AN obliegt die Koordination seiner Leistungen mit den bauseitigen Leistungen der weiteren am Bau Beteiligten:
- Alle Abstimmungen mit der Objektüberwachung des AG hinsichtlich der erforderlichen Transporte einschl.
  Durchführung aller dazu notwendigen Antragstellungen, Besprechungen und Abstimmungen.
- Überprüfung und Gewährleistung aller Schnittstellen innerhalb der Leistung des AN und zu den anderen
  Gewerken zur Sicherstellung der gewerkeübergreifenden Gesamtfunktion.
- Überprüfung Fremdleistung.
  Bei Übernahme von Fremdleistungen ist eine Soll-Ist Kontrolle hinsichtlich korrekter Umsetzung von
  Planung in Bauleistung vom AN durch Eigenmessungen der Geometrie und Höhenlage zu bestätigen.
  Entsprechende Messprotokolle sind der Bauüberwachung vorzulegen.
- Teilnahme und aktive Mitwirkung an wöchentlichen Baubesprechungen bzw. nach Anforderung.
- Teilnahme und aktive Mitwirkung an täglichen Koordinations- und Sicherheitsbesprechungen mit dem
  SiGeKo.
- Führung eines Bautagebuchs und Übergabe von Bautagesberichten wöchentlich montags für die
  Vorhergehende Woche.

Zugangsregelung:
Die Baustelle ist durch einen festen Bauzaun umschlossen. Auf der Baustelle gilt die Baustellenordnung.

Medienversorgung:
Bauwasser- und Baustrom -Anschlüsse werden vom AG kostenfrei zur Verfügung gestellt. Die Zuführung der Medien von den durch den AN-BE eingerichteten Entnahmestellen zu den Verbrauchsstellen und die Verteilung ist Sache des AN.
Entnahmestellen/Übergabepunkte für Baustrom und Bauwasser sind dem Baustelleneinrichtungsplan zu entnehmen.
Ein Gasanschluss steht nicht zur Verfügung.
Eine Beleuchtung der Fluchtwege wird durch den AN Baustelleneinrichtung zur Verfügung gestellt, die Arbeitsplatzbeleuchtung liegt im Verantwortungsbereich des AN.

Der AG trägt die Kosten für Energie, Wasser und Kanalgebühren für Abwasser bis zur Abnahme. Er stellt diese Ver- und Entsorgung an einem im Baustelleneinrichtungsplan benannten Übergabepunkt zur Verfügung. Telekommunikationseinrichtungen werden vom AG nicht gestellt.
Die Anbindung der Container des AN ist Sache des jeweiligen AN.

Emissionen, Erschütterungen:
Nur emissionsarme Baumaschinen und Fahrzeuge dürfen eingesetzt werden:
Nur Baufahrzeuge mit den erforderlichen Filtern zur Vermeidung von Feinstaub dürfen eingesetzt werden (Feinstaubplakette gem. Verordnung zur Kennzeichnung emissionsarmer Kraftfahrzeuge), emissionsarme Baumaschinen und Fahrzeuge sind immer vorzuziehen, alle eingesetzten Baumaschinen und Fahrzeuge müssen regelmäßig gemäß den geltenden Vorschriften gewartet werden, die nachzuweisenden Unterlagen sind in Papierform und in digitaler Form der Objektüberwachung des AG vorzulegen.

Arbeiten mit Baumaschinen oder Arbeitsgeräten mit Verbrennungsmotoren in Gräben > 1,25 m Tiefe:
Maschinen mit Dieselmotor sind mit Dieselruß-Partikelfilter auszustatten. Zum Schutz vor unzulässigen Kohlenmonoxid Konzentrationen ist eine technische Lüftung einzusetzen oder durch regelmäßige arbeitsbegleitende Messung die Einhaltung der Arbeitsplatz- Grenzwerte für CO nachzuweisen.

Erlaubnisscheinpflichtige Tätigkeiten:
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß-  und Feuerarbeiten:
Vor der Ausführung von Heiß- und Feuerarbeiten (z.B. Schweißen, Trennen, Schleifen etc.) muss der Verantwortliche des AN einen Erlaubnisschein erwirken.
Für derartige Leistungen sind die Regelungen der Baustellenordnung zu beachten.

Lagerung:
Die Lagerung der Baustoffe ist grundsätzlich in den dafür vorgesehenen Lagerbereichen (siehe BE-Plan) und den eigenen Containern der AN möglich. Materiallagerung innerhalb des Baufeldes sowie im Bauwerk ist Jeweils mit der Objektüberwachung des AG abzustimmen.

Grundsätzlich sind alle Lagerstoffe, unabhängig vom Lagerort, zu kennzeichnen. Die Feuerwehr muss im Einsatzfall erkennen können, was gelagert wird.

Grobreinigung:
Durch den AN ist das arbeitstägliche Reinigen der durch ihn selbst verschmutzten Zufahrtswege und der durch ihn genutzten Flächen als Nebenleistung einzukalkulieren.

Schadensmeldung:
Schäden verursacht durch den AN oder Dritte sind unverzüglich der Objektüberwachung des AG zu melden und die weitere Vorgehensweise mit dieser abzustimmen.

## Ortsbesichtigung
Eine Ortsbesichtigung vor Leistungsbeginn zur Feststellung der örtlichen Gegebenheiten zur Lage, Transportwegen, Leistungsumfang etc. wird dringend empfohlen. Vor einer Ortsbesichtigung ist ein Termin zu vereinbaren.
Ein Ansprechpartner wird rechtzeitig vor Beginn bekannt gegeben.

## Bauablauf
Bauablaufbedingte Unterbrechungen, zeit- und ebenenversetztes Arbeiten, wenn keine anders lautenden Forderungen durch die AG-Objektüberwachung gestellt werden, sowie Schnittstellen zu anderen Gewerken sind in die angebotenen Einheitspreise einzurechnen und werden nicht gesondert vergütet.

## Planungsumlauf
Planungsumlauf Workshops und Prüffristen

Planübergaben
Der AN verpflichtet sich, dem AG sämtliche von ihm geschuldeten Unterlagen, Nachweise, Prüfzeugnisse, Termin- und Ablaufpläne, Ausführungs-, Werk- und Montageplanung über alle Planbereiche kontinuierlich in digitaler Form zur Prüfung vorzulegen.
Die entsprechenden Ausführungsunterlagen sind rechtzeitig, vollständig mit allen Beteiligten koordiniert und abgestimmt zu übergeben.
Die Abstimmung über den genauen Umfang erfolgt  zusammen mit dem AN, AG, GP und ggf. Dritten.
In den übergebenen Planunterlagen müssen alle Änderungen aus vorangegangenen Planständen eindeutig markiert und farbig umwölkt sein. Die Einarbeitung und Umsetzung von Prüfanmerkungen muss bestätigt werden und in der Planung hervorgehoben sein. Die Abstimmung und Koordination der vorliegenden Planung mit weiteren Beteiligten muss erfolgt sein und dokumentiert übergeben werden.
Übergaben Planungsumläufe
Der AG stellt für die Kommunikation, die Verteilung und die Ablage von Dokumenten eine digitale Projektplattform bereit.
Eine Dokumentation der Funktionalitäten, eine Schulung und Support wird durch den AG zur Verfügung gestellt.
Lizenzkosten entstehen nicht und werden vom AG übernommen. Durch die Anwendung wird eine Effizienzsteigerung erwartet, zusätzliche Aufwände können daher nicht angemeldet werden.
Die Übergabe aller Ausführungsunterlagen und Dokumente erfolgt über Dalux.

Freigabeumfang AG
Die Ausführungsunterlagen des AN werden vom AG auf formale Übereinstimmung mit den vertraglichen Vorgaben gesichtet. Für die Richtigkeit seiner Planungen und Planungsergebnisse bleibt der AN ungeachtet der Sichtung des AG immer allein verantwortlich.
Der AN hat keinen Anspruch auf Freigabe von Werkzeichnungen und Montageplanungen, die firmeninternen Arbeits- und Bauvorbereitungen dienen.

## SiGeKo
SiGeKo

Ein Sicherheits- und Gesundheitsschutzplan wird erarbeitet und vor Beginn der Baumaßnahme dem AN übergeben und erläutert und zur allgemeinen Einsichtnahme ausgelegt.
Kontakt SiGeKo:

Die Kontaktdaten SiGeKo werden nach Beauftragung mitgeteilt.

Der Auftraggeber hat einen Sicherheits- und Gesundheits-Koordinator (SiGeKo) gem. BaustellV beauftragt.

Der SiGe-Koordinator übernimmt für den Auftraggeber die Überwachungsaufgaben. Die Auflagen und die Baustellenordnung des SiGe-Koordinators sind durch den Auftragnehmer und seiner Nachunternehmer zu beachten. Der AG behält sich vor, die Unterlagen entsprechend Baufortschritt zu aktualisieren bzw. fortschreiben zu lassen.

Die Verpflichtungen des Auftragnehmers gem. NBauO  § 55 Bauleiterin und Bauleiter bleiben hiervon ausdrücklich unberührt und entlasten nicht von der Verpflichtung des Auftragnehmers.

Der SiGeKO wird einen Sicherheits- und Gesundheitsschutzplan (SIGEKO-PLAN) sowie Unterlagen für spätere Arbeiten erstellen
Während der gesamten Bauzeit werden durch den SiGeKo Begehungen unangekündigt bzw. im ein- bis zweiwöchigen Rhythmus durchgeführt und protokolliert. Auf besondere Anforderung hat der AN an der Begehung mit einem auskunftsfähigen, deutschsprachigen Mitarbeiter teilzunehmen.
In regelmäßigen Abständen werden Begehungen mit der BGBau und der Gewerbeaufsicht durchgeführt.
Der AN verpflichtet sich, Beanstandungen und sicherheitstechnische Mängel unverzüglich zu beseitigen.
Mängel, welche dem AN in Protokollen mitgeteilt werden, sind der AG - Objektüberwachung und dem Sigeko innerhalb von 3 Kalendertagen schriftlich (mit Mailantwort) abzumelden.
Während der Ausführung informiert der AN eigenverantwortlich den SiGeKo unverzüglich in Schriftform, wenn erhaltene Änderungen und / oder Gegebenheiten Auswirkung auf den SiGe-Plan haben (dieser wird vor Baubeginn dem AN zur Verfügung gestellt), damit dieser angepasst werden kann.

## ZTV - Übergeordnet
ÜBERGEORDNETE ZUSÄTZLICHE TECHNISCHE VORSCHRIFTEN (ÜZTV)

Bauleitung des AN
Im Zuge der Erstellung der Baustelleneinrichtung muss auf der Baustelle stets eine erfahrene Aufsichtsperson des Auftragnehmers anwesend sein und als Gesprächspartner für den Auftraggeber / Bauleitung zur Verfügung stehen und telefonisch erreichbar sein. Eine Ablösung dieser Aufsichtsperson kann nur mit Zustimmung der Bauleitung erfolgen. Die Aufsichtsperson ist vom Auftragnehmer mit einem Mobiltelefon auszustatten. Die Kosten hierfür hat der Bieter mit in die Einheitspreise einzurechnen.

Bauleiter
Der AN hat einen verantwortlichen Fachbauleiter, spätestens zur Bauanlaufberatung, zu benennen, der als Entscheidungsbefugter eingesetzt wird. Dieser hat, wenn Arbeiten des AN ausgeführt werden, vor Ort anwesend und der deutschen Sprache mächtig zu sein. Er muss bevollmächtigt sein, rechtsverbindliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Abnahmebegehung
Die Mitwirkung und Teilnahme bei der Abnahme ist für den AN verpflichtend.

Stellplätze
Parken und Halten auf der Baustelle sind dem Baustelleneinrichtungsplan zu entnehmen.
Es ist zu gewährleisten, dass Feuerwehr- und Rettungsfahrzeuge jederzeit ungehindert auf die Baustelle und alle Bereiche der BE fahren können.

Sauberkeit auf der Baustelle
Es wird auf die Notwendigkeit der absoluten Sauberkeit des Baustellenbereich hingewiesen, die nach Abschluss eines jeden Arbeitstages gegeben sein muss. Der AG behält sich vor notwendige Nachbesserungen in Bezug auf die Sauberkeit des Baustellenbereiches selbst auszuführen. Die Aufwendungen hierfür werden dem AN nachgewiesen und in Rechnung gestellt.

Baugelände
Vor Einrichten der Baustelle ist vom Auftragnehmer der Zustand der an das Baugrundfeld grenzenden Gehweg- und Fahrbahnbefestigungen sowie der angrenzenden Grundstücksflächen in Anwesenheit der AG- Bauleitung festzustellen.
Zufahrt
Zufahrtsmöglichkeiten zum Grundstück bzw. zur Baustelle bestehen über die Maria-Telkes-Str., die Baustellenausfahrt erfolgt gemäß BE-Plan über die Marie-Curie-Str.

Transportwege, Transporte und Transportzeiten
An- und Abtransporte erfolgen über die Baustelleneinfahrt in der Maria-Telkes Str. und die Baustellenausfahrt in der Marie-Curie Straße. Die Baustellenöffnungszeiten werden über die Baustellenordnung kommuniziert.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX.
Alle daraus resultierenden Aufwendungen sind einzukalkulieren und mit den angebotenen Einheitspreisen abgegolten.

## ZTV - Systemböden
Zusätzliche Technische Vorschriften und Ausführungsbestimmungen - Systemböden

Einmessen:
Alle Absteckungen und Vermessungen für Leistungen des AN, die während der Ausführung erforderlich werden, hat der AN selbst und so rechtzeitig durchzuführen, dass eine Nachprüfung ohne Behinderung der Bauarbeiten möglich ist.
Er trägt für die richtige planmäßige Lage und Höhe aller von ihm ausgeführten Arbeiten die alleinige Verantwortung.

Anschlüsse:
Fugen im Anschlussbereich an Fundamentsockel, Rohrdurchführungen u.dgl. sind trittsicher auszuführen.
 An allen aufgehenden Bauteilen und Einbauten sind hochgestellte Randdämmstreifen mit einem Überstand von ca. 50 mm einzubauen.

Trägerplatten:
Der Doppelboden muss an jeder Stelle zerstörungsfrei geöffnet werden können. Es muss gewährleistet sein, dass Streifen und Einzelflächen entnommen werden können, ohne dass das Gesamtsystem instabil wird.
Das Trägerplattenmaterial muss auf Dauer die geforderte Maßhaltigkeit gewährleisten. An begrenzenden Bauteilen bzw. im Bereich der Türen sind die Platten passgenau zuzuschneiden und zu unterstützen.
Sofern nicht anders erwähnt, sind alle Stahlteile in verzinkter Ausführung zu liefern.

Bauvorhaben gem. DIN EN 1998-1 in Erdbebenzone 3.
Bodenkonstruktionen sind entsprechend auszulegen.

## ZTV - Bodenbeschichtungen
Zusätzliche Technische  Vorschriften und Ausführungsbestimmungen - Bodenbeschichtungen

Werkstoffe:
Für den Beschichtungsaufbau darf nur ein in sich geschlossenes System verwendet werden. Alle Materialien müssen Bestandteil dieses Systems sein. Das System muss eine bauaufsichtliche Zulassung haben, der Nachweis ist auf  Verlangen vorzulegen.
Für alle zum Einbau vorgesehenen Produkte sind auf Verlangen Produktdatenblätter vorzulegen.
Sämtliche Werkstoffe dürfen nur in Originalgefäßen gelagert und verarbeitet werden.
Die fertigen Beschichtungsoberflächen der Böden müssen der DIN 18202, Tab. 3, Zeile 4 entsprechen
Zur Einstellung von Beschichtungsstoffen auf Verarbeitungskonsistenz dürfen nur die vom Hersteller gelieferten oder von ihm als verwendbar bezeichneten Verdünnungsmittel verwendet werden. Dabei ist nach Vorschriften des Herstellerwerkes zu verfahren.
Die physiologische Unbedenklichkeit des Beschichtungssystem, muss durch ein Prüfzeugnis eines anerkannten Prüfinstitutes nachgewiesen werden. Verwendete Produkte müssen die jeweils anzuwendenden VOC-Grenzwerte der EU-Richtlinie 2004/42/EG unterschreiten.

Koordination und Durchführung:
Es dürfen nur Flächen bearbeitet werden, die von der Objektüberwachung AG freigegeben sind.
Zu Beginn der Arbeiten muss eine Einweisung der auszuführenden Handwerker durch den Beschichtungs- bzw. Systemhersteller auf der Baustelle erfolgen.
Der AG behält sich vor, die Beschichtungsarbeiten von einem Fachberater der Herstellerwerke überprüfen zu lassen.
Die Ausführung erfolgt in nicht zusammenhängenden Teilflächen gemäß Bodenübersichten.

Elektrostatische Eigenschaften
Die Beschichtungen sind so auszuführen, dass elektrostatische Aufladungen nicht entstehen.

Anschlüsse, Fugen:
Versiegelungen und Beschichtungen sind an Estrichfugen, Wänden, Stützen und sonstigen Anschlüssen und Übergängen auch zwischen unterschiedlichen Bodenbelägen, an Fußbodenauslässen etc. so sauber anzuarbeiten, dass sich in
der Oberfläche nur geringfügige Fugen darstellen, die dauerelastisch verfugt werden können. Eine Verwendung von  Abdeckleisten ist nicht vorgesehent
Einbauteile müssen oberflächenbündig mit den Beschichtungen sein. Deckel sind mit der Beschichtung oberflächenbündig zu den Nachbarbereichen zu überdecken und ggf. mit Schutzrahmen zu befestigen.

## Besondere Vorbemerkungen zur geplanten DGNB-Zertifizierung
Besondere Vorbemerkungen zur geplanten DGNB-Zertifizierung

Für das Innovations- und Gründerzentrum wird eine DGNB-Zertifizierung (Deutsche Gesellschaft für Nachhaltiges Bauen) in der Qualität Gold angestrebt. Das Gebäude ist bereits mit dem Vorzertifikat in Gold ausgezeichnet. Für die Zertifizierung wird das Nutzungsprofil Neubau Bürogebäude der Version von 2018, 10. Auflage verwendet. Um das angestrebte Zertifikat erreichen zu können, müssen folgende Kriterien berücksichtigt werden.

1. Baustoffauswahl hinsichtlich ökologischer Inhaltsstoffe und Immissionskonzentration
1.1 Anforderungen an DGNB-relevante Baustoffe
Für das vorliegende Bauvorhaben wird für die Verwendung von Bauprodukten die Qualitätsstufe 3 angestrebt. Die Anforderungen an die entsprechenden Materialien sind der DGNB-Anlage 1 zu entnehmen. Eine Nicht-Einhaltung der Anforderungen führt zum Ausschluss des entsprechenden Materials. Anforderungen werden überwiegend an flüssige Baustoffe wie z.B. Beschichtungen, Grundierungen,
Voranstriche, Spachtelmassen, Kleber, Bodenbeläge, Abdichtungen, Dichtungsmassen, Montagekleber, Betontrennmittel, Korrosionsschutzbeschichtungen, Epoxid-Beschichtungen, Montageschäume usw. gestellt (siehe DGNB-Anlage 1). Die Anforderungen gemäß DGNB-Anlage 1 werden als Hilfestellung bis in die einzelnen Leistungspositionen der Ausschreibung integriert. Bei Nachträgen oder nicht in der
Ausschreibung deklarierten Bauprodukten sind zwingend die Anforderungen an die DGNB-Anlage 1 einzuhalten. Die Verantwortung zur Einhaltung der Anforderungen liegt beim AN.

Für Werkstoffe/ Produkte/ Materialien, die auf die Baustelle geliefert werden, ist zu betrachten und nachzuweisen, dass die in der Kriterienmatrix genannten Anforderungen, Qualitätsstufe 3, eingehalten werden. Für werkseitig vorlackierte Bauteile (z.B. Stahlkonstruktionen, Türen, Zargen, Heizkörper, Systemtrennwände, Deckensysteme) gelten die Anforderungen im Hinblick auf flüchtige organische Verbindungen (VOC) als erfüllt, wenn entweder Beschichtungsstoffe gemäß angestrebter Qualitätsstufe verwendet werden oder durch den Betreiber von Abluftnachbehandlungsanlagen die Einhaltung der gesetzlichen Grenzwerte in Anlehnung an die 31. Verordnung zum Bundes-Immissionsschutz-Gesetz bzw. durch die europaweite Regelung durch VO 2010/75/EU anhand von aktuellen, behördlich akzeptierten Überwachungsprotokollen nachgewiesen wird.

1.2 DGNB-relevante Baustoffe - Technische und funktionale Ausnahmen

Ist aus technischen oder funktionalen Gründen (d. H. in Ermangelung eines funktional gleichwertigen Produktes oder einer Konstruktionsalternative, welche die Anforderungen erfüllen) eine der genannten Produktanforderungen nicht umsetzbar, werden Ausnahmen von den Anforderungen zugelassen. Die Abweichung von den Anforderungen muss unter Angabe des Produktes, der technischen Anwendung
und der eingesetzten Menge, dokumentiert und begründet werden. Produktausnahmen aus rein ästhetischen Gründen fallen nicht unter die Ausnahmeregelung.
Möglichkeiten des Nachweises sind z. B. Die aktuelle
Bestätigung mindestens drei marktrelevanter Hersteller, dass ein für die angestrebte Qualitätsstufe geeignetes
Produkt nicht verfügbar ist, oder der Nachweis, dass aus Gründen „höherer Gewalt“ (Witterung, natürliche Gegebenheiten wie z. B. Drückendes Wasser im Bau-
Grund) die Verwendung des geeigneten Produktes technisch nicht möglich war. Der Nachweis zu einer technischen Ausnahme kann sich nur auf eine einzelne Qualitätsstufe beziehen und befreit nicht von den u. U. Vorhandenen Anforderungen in den darunter liegenden Qualitätsstufen. Kann die Anforderung einer darunterliegenden Qualitätsstufe aus technischen Gründen nicht erfüllt werden, so muss dieses übereinstimmend aus den drei vorgelegten Hersteller- Bestätigungen zur technischen Ausnahme hervorgehen.

1.3 DGNB-relevanten Baustoffe - Prüf- und Freigabeliste
Die Prüfung der eingesetzten DGNB-relevanten Baustoffe erfolgt mithilfe einer Prüf- und Freigabeliste. Dafür sind die Baustoffe vor dem Einbau von dem AN entsprechend der DGNB-Anlage 2 tabellarisch einzutragen und dem DGNB-Auditor inkl. der relevanten Nachweise zukommen zu lassen. Die Prüf- und Freigabeliste wird vom DGNB-Auditor als Excel-Datei zur Verfügung gestellt. Andere Austauschformate sind nicht zulässig. Gemäß DGNB-Anlage 2 umfassen die notwendigen Eintragungen des AN alle gelb markierten Spalten „Auszufüllen von Auftragnehmer“. Der DGNB-Auditor wird innerhalb der Excel-Liste in den Spalten „Auszufüllen von DGNB-Auditor“ die entsprechenden Freigaben erteilen. Der Einsatz der Produkte darf nur nach Freigabe des DGNB-Auditors erfolgen. Voraussetzung dafür ist, dass mithilfe der eingereichten Datenblätter (Sicherheitsdatenblätter, Technische Merkblätter, Herstellererklärung und/oder Prüfzertifikate) Nachgewiesen wird, dass die entsprechenden DGNB-Anforderungen eingehalten werden. Zur Vermeidung von Zeitverzögerungen Sind die entsprechenden Produktdatenblätter, Sicherheitsdatenblätter und die ausgefüllte Prüf- und Freigabeliste dem DGNB Auditor mindestens 2 Wochen vor dem Einbau / Disposition / Bemusterung vorzulegen.

1.4 Stichprobenhafte Kontrollen auf der Baustelle
Durch stichprobenhafte Kontrollen auf der Baustelle durch den DGNB-Auditor wird die Übereinstimmung der deklarierten und eingebauten Produkte kontrolliert. Abweichungen von der Produktangabe hat der AN in vollem Umfang selbst zu vertreten bzw. zu seinen Lasten zurückzunehmen oder auszutauschen.

1.5 Innenraumluftmessung
Nach Gebäudefertigstellung wird durch ein akkreditiertes Institut in ausgewählten Räumen eine Innenraumluftmessung zum Nachweis der flüchtigen organischen Verbindungen durchgeführt.

2. Verwendung von Materialien / Bauprodukten aus verantwortungsbewusster Ressourcengewinnung
Beton
Für dieses Projekt ist der Einbau von CSC-zertifizierten Beton oder CSC-zertifiziertem RC-Beton vorgesehen. Es ist mindestens eine CSC-Zertifizierung von Silber oder Gold notwendig. Auf den Lieferdokumenten muss der Zertifizierungsstatus „CSC Silber/Gold“, sowie der Name des zu zertifizierenden Projektes und (bei Einsatz von CSC-zertifiziertem Recyclingbeton) der RC - Anteil vermerkt sein.
Weiterhin ist eine Erklärung zum normgerechten Einsatz von Recyclingbeton vorzulegen. Es sind Prüfzeugnisse für die mineralischen Recyclingmaterialien vorzulegen, die durch anerkannte Prüfstellen (Fremdüberwachung) erstellt wurden.
Diese dürfen bei Auslieferung des Recyclingmaterials nicht älter als 6 Monate sein.

Holz- und Holzwerkstoffe
Bei Verwendung von Holz und Holzwerkstoffen ist nachzuweisen, dass diese nicht aus unkontrolliertem Anbau in tropischen, subtropischen und borealen Klimazonen stammen. Generell hat der Lieferant von Holz und Holzwerkstoffen die geregelte, nachhaltige Bewirtschaftung des Herkunftsforstes durch Vorlage eines „Chain of Custody“-Zertifikates nachzuweisen. Als Nachweis werden ausschließlich Zertifikate akzeptiert, welche die Konformität mit einem von der DGNB anerkannten Standard belegen und von einer akkreditierten Zertifizierungsgesellschaft nachprüfbar ausgestellt sind. Der Lieferant muss zusätzlich das Herkunftsland und die Holzart deklarieren. Alternativ kann eine vollständige Zertifizierung nach dem FSC- oder PEFC-Projektzertifizierungsstandard erfolgen. Auf Lieferschein oder Rechnung des Lieferanten muss der Zertifizierungsstatus (z.B. FSC, PEFC zertifiziert) sowie der Name des zu zertifizierenden Projektes stehen.

## 280-1 Systemböden, PU+EP Beschichtung VLV
Datum: 16.02.2026

### Bereich 1 Baustelleneinrichtung und Dokumentation

#### Abschnitt 1.1 Baustelleneinrichtung

*Hinweis: ZTV Baustelleneinrichtung*
Zusätzliche Technische Vorschriften und
Ausführungsbestimmungen - Baustelleneinrichtung

Übergabe der Baustelleneinrichtungsfläche an den AN:
Vor Einrichten der Baustelle ist vom Auftragnehmer der Zustand der an das Baugrundfeld grenzenden Gehweg- und Fahrbahnbefestigungen sowie der angrenzenden Grundstücksflächen in Anwesenheit der jeweiligen AG-Bauleitung festzustellen. Darüber ist ein Protokoll zu führen und von beiden Seiten zu bestätigen.
Der AN hat sich über den Verlauf von Leitungen, Kabeln usw. (unter- und oberirdisch) zu informieren. Notwendige Umlegungen sind sofort vom AN zu beantragen. Baustellen- und endgültige Anschlüsse müssen grundsätzlich zugänglich bleiben und geschützt werden.

Übergabe der Baustelleneinrichtungsfläche zurück an den AG:
Nicht mehr benötigte Teile der Baustelleneinrichtung sind in Absprache mit der AG-Objektüberwachung zu räumen. Nach dem kompletten Entfernen der Baustelleneinrichtung ist der Zustand aller Flächen rückstandsfrei wiederherzustellen, einschl. Entfernen von temporären Fundamenten, Abdeckungen und Verunreinigungen, etc.
Bei der Rückgabe der zugewiesenen Flächen ist durch den AN schriftlich zu bestätigen und nachzuweisen, dass alle Rest- / Abfallstoffe ordnungsgemäß entsorgt, Gefahrstoffe entfernt und Bauteile sowie Abwasser und Boden nicht kontaminiert sind.

Baugelände

Baustellen- und endgültige Anschlüsse müssen grundsätzlich zugänglich bleiben und geschützt werden.
Die Standorte für Baumaschinen, Einrichtungen, Container, Geräte und Materialien sind grundsätzlich mit der AG-Objektüberwachung abzustimmen und kostenfrei herzustellen. Vom AN aufgestellte Container, Einrichtungen, etc. sind entsprechend den Erfordernissen des Bauablaufs auf Anweisung der AG -Objektüberwachung kostenfrei umzusetzen.
Anzahl und Standorte der Kräne und mobilen Montagegeräte sind vom AN unter Beachtung des beigelegten Architektenplanes, des Baustelleneinrichtungsplans, des Baugrubenplanes, des Montagegrobkonzeptes des Tragwerksplaners, sowie der besonderen Baustellenbedingungen festzulegen.
Die im Baustelleneinrichtungsplan dargestellten Schotter-
Flächen dienen als Baustraße für Umfahrungen des
Baugeländes und entsprechen der Belastungsklasse SLW 12.
Die Flächen für die Parkplätze und Containervorplatzfläche
entprechen ebenso der Belastungsklasse SLW 12.
Die asphaltierten Ladezonen, dunkelgrau im BE Plan,
Haben die Belastungsklasse SLW 60.
Sollte der AN für seine Anlieferungen, Montagen, etc.
Auf das Baugelände höhere Lastanforderungen für die
Befahrbarkeit der Baustraße der Umfahrung sowie der
Montagestandorte, Kranstandorte sowie der Container-
Standorte benötigen, so hat er daraus resultierende
Aufwendungen, Materialien, Schotteranlieferungen,
Verdichtungen und sonstige Maßnahmen für die Herstellung
Der Strassen und Plätze auf eigene Kosten herzustellen
Und wieder zurückzubauen.
Im Baustelleneinrichtungsplan angegebene Kranstandorte
Sind als Konzept zu verstehen. Vom AN angedachte
Kranfundamentierungen sind unter Berücksichtigung des
Beiliegenden Baugrundgutachtens zu planen und herzustellen.
Aus der Planung des AN resultierende Umfänge für
Fundamente, etc. sind einzukalkulieren.
Übergeordnete Baustelleneinrichtungen wie z.B. Bauzaun,
Vorbereitung BE-Flächen, Videoüberwachung,
Bauwasser/ -strom, Container Objektüberwachung
Bauherr, etc. sind separat beauftragt.

**1.1.10 Baustelle einrichten**
*** Pauschalposition
Baustelle für sämtliche, in der Leistungsbeschreibung, aufgeführten Leistungsumfänge einrichten und vorhalten.

Ebenen- und zeitversetzter Einbau ist mit dieser Pauschale abgegolten.

Einzurechnen sind insbesondere das Einrichten (Abrechnung Räumen der Baustelle siehe ges. Pos.) der Baustelle für sämtliche in der Beschreibung aufgeführten Leistungen, inkl. Transporte, Wasserver- und entsorgung, Elektroversorgung, Schutz-, Absperr- und Sicherheitsmaßnahmen, Vorkehrungen zur Einhaltung des Arbeitsschutzes sowie die allg. Baustelleneinrichtung inkl. Hebe- und Hilfsgeräten soweit erforderlich.

Einsatz von emissionsarmen Baumaschinen und Fahrzeugen gem. DGNB.

Nur Baufahrzeuge mit den erforderlichen Filtern zur Vermeidung von Feinstaub dürfen eingesetzt werden (Feinstaubplakette gem. Verordnung zur Kennzeichnung emissionsarmer Kraftfahrzeuge).
Emissionsarme Baumaschinen und Fahrzeuge sind immer vorzuziehen.
Alle eingesetzte Baumaschinen und Fahrzeugen müssen regelmäßig gemäß den geltenden Vorschriften gewartet werden.
Die nachweisenden Unterlagen sind der Bauleitung vorzulegen.

Es stehen seitens des AG Aufstellflächen auf dem BE-Gelände zur Verfügung. Die Anzahl der Container sowie die Lage der Aufstellfläche ist vorab mit dem AG abzustimmen.

Heranführen und Verteilen von Energie und Wasser von den zur Verfügung gestellten Entnahmestellen sowie Entsorgung von anfallendem Abwasser, notwendige Befestigungsflächen zur Aufstellung der Geräte, Container etc. sowie zur Herrichtung von Lager- und Aufstellflächen,

Umsetzen der Einrichtungsteile auf Anordnung des AG-Objektüberwacher,
Die Aufstellung der Elemente der Baustelleneinrichtung erfolgt in Abstimmung mit der AG Objektüberwachung und Baulogistik.
Beleuchtung der Baustelle für die Zwecke des AN.
Menge: 1,000 PSCH

**1.1.20 Container AN einrichten, vorhalten**
*** Pauschalposition
Container AN einrichten, vorhalten
Ausführung ab Baubeginn bis Fertigstellung der Hauptleistungen.

Der AG stellt dem AN nur Sanitärcontainer zur Verfügung. Büro-, Personal-, Materialcontainer sowie notwendige Sänitäreinrichtungen über die vom AG zur Verfügung gestellten Umfang hinaus, für die Mitarbeiter des AN sind seitens des AG nicht vorgesehen, sondern vom AN selbst zu erbringen und zu organisieren.

Ausführung in Abstimmung mit der Objektüberwachung und unter Beachtung der übergeordneten Baustelleneinrichtung,

Container, etc. des AN einschl.:
Büro-, Personal-, Materialcontainer für Belange des AN nach Konzept übergeordnete BE,
notwendige Sanitäreinrichtungen über den vom AG zur Verfügung gestellten Umfang hinaus,
Umsetzen der Einrichtungen auf Anordnung der AG-
Objektüberwachung,
erforderliche Maßnahmen zur Verkehrssicherungspflicht,
alle im Zusammenhang mit der Baustelleneinrichtung und dem Betrieb erforderlichen Verhandlungen mit Behörden, Anträge, Zulassungen, Kündigungen, einschl. Gebühren.
Nicht mehr benötigte Elemente der Baustelleneinrichtung sind in Absprache mit der AG-Objektüberwachung unverzüglich zu entfernen.
Nach Entfernen der Baustelleneinrichtung ist der Zustand aller Flächen wiederherzustellen, einschließlich Entfernen von Fundamenten, Abdeckungen, Verunreinigungen etc.
Menge: 1,000 PSCH

**1.1.30 Baustelle vorhalten**
Baustelleneinrichtung für sämtliche, in der Leistungsbeschreibung aufgeführten Leistungen,
VE280 Systemböden, vorhalten.
Menge: 24,000 Wo

**1.1.40 Baustelle räumen**
*** Pauschalposition
Baustelle für sämtliche, in der Leistungsbeschreibung aufgeführten Leistungen, VE280 Systemböden, räumen.
Menge: 1,000 PSCH

#### Abschnitt 1.2 Technische Bearbeitung

**Ausführungsbeschreibung 1100 Ausführungsbestimmungen Planung AN**
Allgemeiner Grundsatz
Durch den AN sind die im Titel Planungsleistungen AN genannten Leistungen auf Grundlage und in Ergänzung zur Ausführungsplanung des AG zu erstellen. Die Planung des AN dient der termingerechten und fehlerfreien Umsetzung seiner vertraglich geschuldeten Leistung und Berücksichtigung der Vorgaben des AG.

Projektplattform
Die Projektplattform des AG Dalux ist für den Austausch aller Pläne, Ausführungsunterlagen und dem Schriftverkehr durch den AN zu nutzen. Als Datum der Plananforderung des AN gilt das Datum des Eingangs beim Generalplaner des AG. Die Auslieferung der Pläne und Unterlagen durch den AG erfolgt ausschließlich als Datei über die Projektplattform des AG.

Planungsvorgaben AG Schnittstellen
Die Planungsunterlagen des AN sind auf Grundlage der Ausführungsplanung der Planungsbeteiligten des AG (Architekt und Fachplaner) zu erstellen. Der AN hat in seiner Montage- und Werkstattplanung die Schnittstellen zu den Leistungen der Drittgewerke zu berücksichtigen und darzustellen.

Kosten Umplanung AN
Kosten für Umplanung auf Initiative des AN gehen zu Lasten des AN.

Formale Umsetzung
In die W+M Pläne sind grundsätzlich die Ausführungen nach neustem Planstand des AG zu übernehmen und fortzuschreiben. Montage- und Werkstattpläne sind nach den DIN-Normen im Maßstab bis kleiner gleich 1:50, Übersichtspläne M 1:100 bis 1:200 anzufertigen. Detailskizzen und Schnitte sind nach Erfordernis in aussagekräftigen Maßstäben zu erstellen. Des Weiteren sind Detailpläne für Sonderkonstruktionen anzufertigen.

- Grundrisse, Ansichten, Schnitte M 1: 50 bis 1:10
- Anschlüsse an angrenzende Bauteile mit Darstellung des
 Baukörpers, der Befestigung und der Bauanschlüsse M1:5, 1:2
- Maße, Einbau, Einbaufolge
- Darstellung sämtlicher Einbauteile
- Übergabe von Berechnungen und statischen Nachweisen im Format DIN A4 mit
  Positionsbezug zu den Grundrissen, Schnitten und Ansichten

Alle Zeichnungen, Pläne und Berechnungen entsprechen zum Zeitpunkt der Übergabe an den AG dem letztgültigen Stand der örtlichen Verhältnisse. Änderungen durch den AN, die von der AG-Ausführungsplanung abweichen, sind mit den Planungsbeteiligten abzustimmen. Dies gilt ebenfalls für Sondervorschläge.
Sondervorschläge des AN sind rechtzeitig vor Bauausführung beim AG zur Prüfung vorzulegen. Bei Kostenänderungen sind ergänzend prüffähige Nachunternehmerangebote beizulegen. Der AG hat in jedem Einzelfall seine vorherige schriftliche Zustimmung vor Ausführungsbeginn zu erteilen.
In den zeichnerischen Unterlagen hat der AN Anschrift, Name des Bearbeiters, Datum der Bearbeitung sowie den Namen des internen Prüfers anzugeben und die entsprechenden Unterschriftsvermerke für die eigenständige Bearbeitung und Prüfung zu dokumentieren.

Für die Formalien zur Planerstellung, Planaustausch wie auch Plannummerierung, Plankopf etc. und Datenaustausch gelten die einschlägigen Bestimmungen der Dokumentationsrichtlinie des AG.
Auf den Montage- und Werkstattzeichnungen ist ein Feld mit Name, Firmenlogo, Datum, Prüfer und Unterschrift jedes an der Koordination Beteiligten vorzuhalten. Die Bestätigung der durchgeführten Koordination ist von jedem Koordinationsmitglied in diesem Feld nachzuweisen.

Planprüfung AG
Vor der Ausführung der Leistungen sind die Unterlagen der Werk- und Montageplanung  dem AG zur Prüfung zu übergeben. Die Eintragungen in die Prüfexemplare oder Prüfberichte sind in der weiteren Planung und Umsetzung des AN zu berücksichtigen. Die Prüfung entbindet den AN nicht von Fehlern und Schäden innerhalb seines Planungsrisikos. Prüfungen des AG auf vorgelegten Unterlagen sind lediglich als formales Einverständnis des AG zu sehen und entbinden den AN nicht von seiner Verantwortung. Für die Richtigkeit seiner Planungen und Planungsergebnisse bleibt der AN ungeachtet der Prüfung des AG immer allein verantwortlich. Der AN hat keinen Anspruch auf Prüfung von Werkzeichnungen und Montageplanungen, die firmeninternen Arbeits- und Bauvorbereitungen dienen.

Ausführung nur mit Prüfung des AG
Es dürfen nur vom AG geprüfte Pläne zur Ausführung der Leistung verwendet werden. Nicht geprüfte Unterlagen haben für die Ausführung keine Gültigkeit und dürfen nicht verwendet werden.

Übergabe Planunterlagen AN
Die Anforderung und Übergabe der Planunterlagen, ungeprüft und geprüft, erfolgt über die Projektplattform (Conclude) des AG.

Verteilung Planung durch AN
Die Planverteilung- und übergaben für Prüfungen und Nachprüfungen inkl. aller Wiedervorlagen übernimmt der AN.

Planungspakete
Der AN verpflichtet sich, dem AG sämtliche von ihm geschuldeten Unterlagen, Nachweise, Prüfzeugnisse, Termin- und Ablaufpläne, Ausführungs-, Werk- und Montageplanung entsprechend den Positionen wie im Titel Planungsleistung AN dargestellt, in mit dem AG im Vorfeld abgestimmter Paketaufteilung termingerecht zur Prüfung vorzulegen. Die entsprechenden Ausführungsunterlagen sind rechtzeitig, vollständig mit allen Beteiligten koordiniert und abgestimmt als aufeinander folgende, in sich geschlossene, Pakete zu übergeben.
Planlieferung durch AG
Der AG liefert dem AN die für die Ausführung erforderlichen Planungsunterlagen  Architektenpläne M1:50 und Übersichtspläne M 1:100/1:200 sowie Detailpläne M 1:10/M1:20 auf schriftliche Anforderung des AN digital über die Dokumentationsplattform
als PDF-Datei.

Plananforderung und Auslieferung
Die vor genannten Planunterlagen sind durch den AN jeweils schriftlich über die Projektplattform anzufordern.

Bestellung/Lieferung/Fertigung
Die Planung des AN beinhaltet auch die termingerechte Bestellung und Lieferung der benötigten Produkte, Baustoffe und Materialien zur termingerechten Umsetzung seiner Leistung.

Planlieferung AN Prüfung AG Regelablauf

Prüffrist AG
Der Prüfzeitraum des  AG beträgt max. 10 AT je Vorlage.

Einarbeitung Änderungen nach Prüfung AG
Werden Änderungen oder Ergänzungen an den vorgelegten Unterlagen verlangt, so wird der AN diese unverzüglich durchführen und innerhalb von

-max. 5  AT einarbeiten.
Alle Änderungen sind mit Änderungsindex für den Planstand und im Plan selbst eindeutig zu kennzeichnen.

AN kein Anspruch Mehrfachprüfung
Der AN hat keinen Anspruch auf erneute Prüfung seiner Pläne nach Einarbeitung der Prüfanmerkungen.

Terminverzug zu Lasten AN
Folgekosten z.B durch Terminverzüge aufgrund verspäteter Nachbesserungen fehlerhafter Planung des AN gehen zu Lasten des AN.

Aufbewahrungspflicht Baustellenoriginale
Der AN hat für alle verwendeten Zeichnungen/Unterlagen die Baustellenoriginale aufzubewahren. Dabei sind Änderungen, die sich während der Montage ergeben, farbig eindeutig nachvollziehbar festzuhalten. Diese müssen später für die Dokumentation in die Originalpläne zur Dokumentation Soll-Ist Abgleich übernommen werden.
*Weitere Ausführungsbestimmungen Planung AN*
Die vom AG übergebenen Pläne können auf keinen Fall zu
Montage-und Werkstattplänen erhoben werden.
Der AN hat seine Montage-und Werkstattplanung mit den
übrigen am Bau beteiligten Gewerken zu koordinieren.

Der AN hat von den betreffenden Zeichnungen/Unterlagen Baustellenoriginale zu führen. Dabei sind Änderungen, die sich während der Montage ergeben, farbig festzuhalten. Diese müssen später für die Dokumentation in die Originale übernommen werden. Die Änderungen sind mit Änderungsindex zu kennzeichnen. Bei Wiederholungsprüfungen sind die Unterlagen hinsichtlich Form und Anzahl wie in der LV-Position beschrieben rechtzeitig überarbeitet vorzulegen.

Planliste, Planabrufliste:
Vom AN ist eine fortlaufende (alle Pläne und sonstige Unterlagen beinhaltende) vergleichende Planliste zu führen.

Diese ist bei Übergaben von Plänen und sonstigen Unterlagen digital auf der Projektplattform Conclude u. Dalux.
Die übergebenen Unterlagen sind in der Planliste zu kennzeichnen. Der Aufbau der Planliste ist so zu wählen, dass eine Gegenüberstellung der inhaltlich entsprechenden Pläne des AG und des AN erfolgt.

Der AN hat spätestens 2 Wochen nach Auftragserteilung einen Terminplan über die von ihm zu erstellenden Unterlagen aufzustellen, mit Angabe der Terminvorschläge für die Vorlage der Unterlagen, die sich am jeweiligen Ausführungsbeginn der Leistungen und den erforderlichen Vorlaufzeiten orientieren, und diesen Terminplan dem AG zur Kenntnis vorzulegen. In gleicher Weise hat der AN die durch den AG im Zuge der Bauausführung beizustelenden Unterlagen gemäß den vereinbarten Vorlauffristen terminlich zu planen und aufzulisten (Planabrufliste).

**1.2.10 Konzeptplanung Logistik**
*** Pauschalposition
Erstellung und Fortschreibung einer Logistik-Konzeptplanung unter Berücksichtung der Vorgaben des AG (s.Vorbemerkung). Die Logistikplanung erfolgt in Abstimmung mit der AG-Baulogistik

Die Termin- und Logistikplanung enthält mind. folgende Bestandteile:
- An-/Abtransporte Material
- Nutzung von Stell- und Lagerflächen
- Transportwege
- Sondertransporte
- Einsatz von Hebezeugen, Kränen, Bauaufzügen sofern erforderlich
- Baustellensicherung
- Einsatz von Großgeräten  sofern erforderlich
- Berücksichtigung der Schnitt-/Nahtstellen zu Drittgewerken
siehe auch Vorbemerkung Schnittstellen, Schnittstellenverweise Planung AG, sowie Logistikhandbuch
Menge: 1,000 PSCH
Leistungsbereichkatalog: 000

**1.2.20 Feinterminplanung**
*** Pauschalposition
Detailterminplan des AN:
Der vorliegende Bauablaufplan des Generalplaners ist Grundlage des vom AN zu erstellenden Feinterminplanes für die beauftragten Leistungen. Der vom AN vorzulegende Feinterminplan wird nach Genehmigung durch den AG Vertragsbestandteil. Die im Bauablaufplan des Generalplaners ausgewiesenen sonstigen Leistungen, die nicht Gegenstand der Vergabe sind, müssen im gem. Terminplan des Generalplaners vorgegebenen Zeitfenster und Zeitdauer in den Feinterminplan AN Ausbau integriert werden.
Der Terminplan ist spätestens gem. den im Vertragstermin angegeben Datum durch den AN vorzulegen. Falls dies nicht geschieht, ist der AG dazu berechtigt, einen Rückhalt der Bausumme zu verlangen. Die Reihenfolge und Abwicklung der Arbeiten hat der AN mit dem AG abzustimmen, damit ein zügiger Gesamtablauf gewährleistet wird und bei gleichzeitig laufenden Arbeiten gegenseitige Behinderungen vermieden werden.
Ausführung bis zwei Wochen nach Beauftragung.

Termine Ausführungsbeginn, Fortschreibung:
Bei Fortschreibungen der Termine gilt der aktuellste Stand, der zwischen AG und AN vereinbart wurde.
Menge: 1,000 PSCH
Leistungsbereichkatalog: 000

**1.2.30 Mängelmanagement**
*** Pauschalposition
Baubegleitende Führung eines Mängelmanagements über die Datenplattform DALUX.
Der Zugang wird dem AN kostenfrei zur Verfügung gestellt.
Alle übrigen daraus resultierenden Aufwendungen sind in den Einheitspreis dieser Position einzukalkulieren.

Inklusive Erstellung, Fortschreibung, Übergabe für die nachfolgend beschriebenen Arbeiten.
Menge: 1,000 PSCH

**1.2.40 Örtliches Aufmaß und Einmessen der Bauteile**
*** Pauschalposition
Alle durch den AN zu realisierenden Elemente sind in einem örtlichen Aufmaß mit den angrenzenden Bauteilen und mit den bauseits vorgegebenen Messpunkten und Achsen in Bezug zu setzen. Hierbei sind sowohl horizontale wie auch vertikale Bauteilfluchten zu berücksichtigen.

Die erfassten Maße und baulichen Bezüge sind in der durch den AN herzustellenden Werk- und Montageplanung (gesonderte Position) prüfbar darzustellen. Zur Realisierung erforderliche Fixpunkte und Ausbauachsen sind in der W+M Planung einzutragen und im Rahmen der Realisierung dauerhaft vor Ort anzuzeichnen.

Der Zeitpunkt für die Aufmaße richtet sich nach dem mit den Vergabeunterlagen übergebenen Bauzeitenplan und erfolgt zeitversetzt für den nördlichen und südlichen Gebäudeteil.
Menge: 1,000 PSCH

**1.2.50 Werk- u. Montageplanung**
*** Pauschalposition
Erstellung der Werkstatt- und Montageplanung für sämtliche in diesem Leistungsverzeichnis beinhaltende Leistungen gem. vorangehender Hinweise und auf Grundlage vorliegender Architektenplanung und eines durch den AN in eigener Regie zu erstellenden Vorort-Aufmaßes.

Durch den AN ist ein Sach- und Fachkundenachweis jeweils für die zur Ausführung kommenden Bodensysteme mit der Werkstattplanung vorzulegen.
Menge: 1,000 PSCH

**1.2.60 Verlege- und Montageplanung**
*** Pauschalposition
Erstellen der prüffähigen Verlege- und Montageplanung
für die im Gewerk VE280 Systemböden beschriebenen Leistungen
- Verlege- und Montagepläne,
- Detail- und Übersichtszeichnungen,
einschl. Koordination mit den angrenzenden, insbesondere technischen Gewerken zur Sicherstellung der  gewerkeübergreifenden Gesamtfunktion.
Menge: 1,000 PSCH

**1.2.70 Sachverständigen-Abnahme**
*** Pauschalposition
Mitwirkung bei der Abnahme - koordinieren und dokumentieren der Prüfung, mittels Prüfbuch

Abnahme durch einen zugelassenen Sachverständigen,

Die Leistung beinhaltet:
- Mitwirkung bei der Dokumentationserstellung für die Abnahmeprüfung
- Beantragung und Terminabsprache
- Fachliche Begleitung während der Abnahme
- Abnahme erfolgt nach Betriebssicherheitsverordnung und DGUV-Vorschriften
- Übergabe der Errichter- und Herstellbescheinigung nach BGV-A3
- dauerhafte Anbringung des Zulassungsschildes

einschl. Zusammenstellen der Dokumumentation
Menge: 1,000 PSCH

#### Abschnitt 1.3 Dokumentation und Wartung

**1.3.10 Dokumentation**
*** Pauschalposition
Erstellen, Abstimmen, Überarbeiten und Übergeben der gesamten Unterlagen zur Bestandsdokumentation des AN.

Dokumentation einschließlich:
Protokolle aller durchzuführenden Leistungsmessungen,
Bescheinigungen von TÜV und falls erforderlich, vom Verband der Sachversicherer,
Bestandspläne (Grundrisse Schnitte, Details),
Verlegepläne, Fugenpläne und Details, die der AN gemäß LV angefertigt hat,
Aufmaßpläne, farbig angelegt, mit Eintragung der abgerechneten LV-Position,
Qualitätsnachweis über sämtliche eingebauten Stoffe und Teile mit den Angaben zu folgenden Daten (sofern zutreffend):
Stoff-/ Produktname und Bezeichnung,
Hersteller (Name, Anschrift, Telefon, Telefax),
Herkunft,
Herstelldatum,
Bestandteile,
Physikalische und chemische Eigenschaften,
Brandverhalten,
Angaben zur Zulassung und zur Überwachung,
Prüfzeugnis,
Pflegeanleitungen.

Einschließlich Übergabe aller gültigen Prüfzeugnisse, Gütenachweise, Produktdatenblätter und der Übereinstimmungserklärung
Der zum Einsatz kommenden Produkte und Verfahren, alle Aufwendungen aus der technischen Bearbeitung wie Terminplanung und  Koordination.

Umfang und Format:
Die Zeichnungen und sonstigen Unterlagen sind
Entsprechend der Dokumentationsvorgaben je 1-fach auf CD-ROM (dwg- bzw. dxf- sowie PDF-File) und im
Projektkommunikationssystem
Des Auftraggebers, Dalux, sowie im Papierformat in Ordner
Geordnet der Bauleitung des AG, zu übergeben.
Für den AG sind 3 Ausfertigungen in Papierform anzufertigen.

Grundrisse, Schnitte und Ansichten sind im Maßstab 1:100,  Detailpläne im Maßstab 1:20, 1:5 oder 1:1 zu erstellen,
Aufmaßpläne im Maßstab 1:100.

Die Dokumentation ist parallel zur Ausführung der Bauleistung zu erstellen und fortzuschreiben.
Bis spätestens 18 Werktage vor Abnahme der Bauleistung ist die Bestandsdokumentation komplett vom Auftragnehmer an die AG-Objektüberwachung zu übergeben.

Erstellung gem. Den Vorgaben der in der Anlage befindlichen Dokumente:

3086_08_50528_BHJ_Betrieb_Dokumentation_Anforderungen.pdf
Menge: 1,000 PSCH
Leistungsbereichkatalog: 000

**1.3.20 Dokumentation DGNB**
*** Pauschalposition
Der AN hat die Anforderungen gemäß ZTV DGNB Zertifizierung für die von seinem Leistungsbild betroffenen Elemente einzuhalten:
- Minimierung der Luftverschmutzung während des Bauprozesses
- Bilanz Bauabfälle
- Emissionsarme Bauprodukte
- Inhaltsstoffe in Bauprodukten

Die Einhaltung der Anforderungen ist zu dokumentieren.

Für diese Dokumentation ist die Datei DGNB Anlage 2 (Anlage zum LV) auszufüllen und einschl. Zugehöriger Produktdatenblätter, Sicherheitsdatenblätter und Herstellerklärungen beim DGNB Auditor spätestens 2 Wochen vor Ausführungsbeginn einzureichen.
Menge: 1,000 PSCH
Leistungsbereichkatalog: 000

**1.3.30 Zusammenstellung wartungsbedürftiger Bauteile und Anlagen**
Zusammenstellung wartungsbedürftiger Bauteile und Anlagen
Aus den beschriebenen Leistungsbereichen sind
In Tabellenform mit folgenden Angaben zusammenzustellen:

- Lage, Standort
- Beschreibung Bauteil, Anlage
- Anzahl
- Beschreibung Wartung
- Grundlagen der Wartung
- Anzahl und Zeiträume der Wartungsintervalle
- Prüffristen
- Einzubindende Fachleute, Sachverständige, Behörden usw.

Übergabe der Tabelle in Papierform 2-fach, die Tabelle ist auch digital, MS excel kompatibel zu erstellen und zu übergeben,
Form gem. Dokumentationsrichtlinie des AG

Siehe auch Hinweis zur Projektplattform Dalux, digitale Einstellung von Unterlagen
Menge: 1,000 St

**1.3.40 Erstellung eines WArtungsangebotes**
*** Bedarfsposition ohne GB
Dem AG ist ein Wartungsangebot gem. der Zusammenstellung wartungsbedürftiger Bauteile und Anlagen zu unterbreiten, siehe hierzu auch §13 (4) VOB/B.
Mit der Bitte um Beachtung der in der Anlage befindlichen Dokumente:

Angebotsaufforderung_Wart_Insp_Inst.docx
Wartung_2018_Vertrag_E.docx
Menge: 1,000 St

#### Abschnitt 1.4 Stundenlohnarbeiten

*Hinweis: Hinweise zu Stundenlohnarbeiten*
Stundenlohnarbeiten werden nach Stundenverrechnungssätzen, in denen Lohn- und Gehaltskosten, Lohn- und Gehalts- Nebenkosten, Sozialkassenbeiträge, vermögenswirksame
Leistungen und Gewinn enthalten sind,  vergütet. Zuschläge für
Mehr-, Nacht-, Sonntags- und Feiertagsarbeit sowie Erschwerniszuschläge sind nicht in die
Stundenverrechnungssätze mit einzubeziehen, sondern im
Bedarfsfall zu vereinbaren und gesondert nachzuweisen.

**1.4.10 Facharbeiter/-in**
Stundenlohnarbeiten  Facharbeiter,
Menge: 10,000 h
Leistungsbereichkatalog: 000

**1.4.20 Helfer/-in**
Stundenlohnarbeiten Helfer/-in,
Menge: 10,000 h
Leistungsbereichkatalog: 000

**1.4.30 Maschinenfüher/-in**
Stundenlohnarbeiten Maschinenführer, Fahrer,
Menge: 10,000 h
Leistungsbereichkatalog: 000

### Bereich 2 Systemböden

*Hinweis: Brandschutzbekleidungen*
8 cm Mindestabstand zu Brandschutzbekleidung für Systembodenstützen und TGA-Elemente einhalten. Angabe gem. Hersteller
siehe Detailplan: 7115-Leitdetails Konferenzbereich

#### Abschnitt 2.1 Vorbereitende Maßnahmen

**2.1.10 Untergrund reinigen, absaugen, über Nebenleistung hinaus**
Reinigen des Untergrundes aus Beton, von losen Verunreinigungen, durch Absaugen,
Entsorgung anfallende Stoffe gem ZTV.
Menge: 6700,000 m2

**2.1.20 Untergrund imprägnieren, staubbinden**
Versiegelung des Rohbetonbodens, zur Staubbindung,
mit einer lösemittelfreien Kunstharz-Dispersion, verträglich mit dem Stützenkleber.
Menge: 6700,000 m2

**2.1.30 Stützenraster anlegen**
Unterkonstruktion für nachfolgend beschriebene Hohl- und Doppelbodenkonstruktionen einmessen und auf dem versiegelten Rohboden vor der Montage markieren:
- Standard-Stützen im Systemraster 60 x 60 cm
- Sonderstützen, vom Systemraster abweichend 124,5x90 cm
- Verlauf der Bodenschotts unter Trennwänden.
Freigabe vor Montage durch die Objektüberwachung des AG.
Menge: 6700,000 m2

**2.1.40 Prüfen des Untergrundes**
Prüfen des Untergrundes auf Einhaltung der Oberflächentoleranzen gemäß DIN 18202, Tabelle 3, Zeile 2a. Gemeinsam mit dem Vorunternehmer und der örtlichen Objektüberwachung des AG ist das Prüfverfahren festzulegen und ein gemeinsames Übernahmeprotokoll mit Feststellung der ausgeführten Toleranzmaße zu erstellen.
Menge: 6700,000 m2

**2.1.50 Randdämmstreifen D/H 10/80-100mm**
Randdämmstreifen aus Mineralwolle, Dicke 10 mm, als Dichtband in höherer Ausführung
für nachfolgend beschriebenen Hohlboden,

Höhe Randdämmstreifen: 80 mm bis120 mm gemäß Dicke Estrichschicht und Planübersichten
an geraden und runden / gebogenen aufgehenden Bauteilen

Einbau nicht bündig mit OK Boden, sondern mind. 5 cm überstehend für die spätere Einbringung der Bodenbeschichtungen.
Menge: 3685,000 m
- 22,747, Orte: 4.47
- 10,504, Orte: 4.49
- 10,800, Orte: 7.83
- 10,798, Orte: 7.86
- 10,800, Orte: 7.87
- 10,800, Orte: 7.88
- 10,804, Orte: 10.77
- 10,999, Orte: 10.78
- 10,800, Orte: 10.79
- 11,074, Orte: 10.80
- 23,338, Orte: 4.36
- 20,266, Orte: 4.42
- 15,624, Orte: 4.68
- 12,944, Orte: 4.69
- 23,318, Orte: 4.70
- 15,730, Orte: 4.71
- 12,958, Orte: 4.72
- 58,756, Orte: 7.41
- 58,586, Orte: 7.42
- 58,588, Orte: 7.45
- 59,350, Orte: 7.46
- 13,274, Orte: 7.50
- 18,314, Orte: 7.52
- 4,998, Orte: 7.53
- 4,998, Orte: 7.54
- 13,080, Orte: 7.55
- 11,320, Orte: 7.56
- 18,220, Orte: 7.57
- 4,998, Orte: 7.58
- 4,998, Orte: 7.59
- 13,180, Orte: 7.60
- 11,780, Orte: 7.61
- 4,998, Orte: 7.62
- 4,998, Orte: 7.63
- 13,180, Orte: 7.64
- 11,785, Orte: 7.65
- 18,220, Orte: 7.66
- 4,998, Orte: 7.67
- 4,998, Orte: 7.68
- 18,219, Orte: 7.69
- 12,590, Orte: 7.70
- 12,574, Orte: 7.71
- 12,574, Orte: 7.72
- 12,566, Orte: 7.73
- 63,984, Orte: 7.74
- 63,959, Orte: 7.75
- 64,363, Orte: 7.76
- 63,956, Orte: 7.77
- 12,295, Orte: 7.97
- 92,261, Orte: 10.45
- 121,978, Orte: 10.46
- 13,380, Orte: 10.47
- 18,418, Orte: 10.49
- 5,230, Orte: 10.50
- 5,224, Orte: 10.51
- 13,380, Orte: 10.52
- 11,976, Orte: 10.53
- 5,240, Orte: 10.54
- 5,120, Orte: 10.55
- 13,180, Orte: 10.56
- 11,975, Orte: 10.57
- 18,220, Orte: 10.58
- 5,226, Orte: 10.59
- 5,234, Orte: 10.60
- 18,489, Orte: 10.61
- 12,564, Orte: 10.62
- 12,691, Orte: 10.63
- 12,566, Orte: 10.64
- 12,354, Orte: 10.75
- 31,125, Orte: 4.43
- 32,125, Orte: 4.45
- 12,960, Orte: 4.119
- 7,164, Orte: 4.41
- 11,914, Orte: 10.81
- 56,918, Orte: 4.3
- 27,376, Orte: 4.44
- 46,727, Orte: 4.113
- 44,180, Orte: 4.136
- 65,900, Orte: 4.338
- 72,700, Orte: 7.81
- 72,660, Orte: 10.193
- 83,822, Orte: 13.280
- 8,275, Orte: 4.73
- 6,210, Orte: 4.74
- 16,556, Orte: 4.336
- 42,445, Orte: 4.38
- 42,695, Orte: 4.39
- 28,876, Orte: 4.40
- 28,105, Orte: 4.135
- 70,090, Orte: 4.319
- 60,680, Orte: 4.337
- 27,257, Orte: 4.4
- 7,080, Orte: 4.5
- 19,516, Orte: 4.37
- 21,576, Orte: 4.46
- 79,441, Orte: 4.112
- 13,698, Orte: 7.1
- 13,758, Orte: 7.2
- 14,069, Orte: 7.32
- 35,523, Orte: 7.43
- 13,759, Orte: 7.44
- 21,099, Orte: 7.47
- 20,324, Orte: 10.37
- 11,464, Orte: 10.43
- 9,404, Orte: 7.51
- 35,770, Orte: 7.78
- 35,519, Orte: 7.79
- 35,520, Orte: 7.80
- 9,334, Orte: 7.82
- 10,966, Orte: 7.84
- 31,669, Orte: 7.85
- 9,334, Orte: 7.89
- 11,016, Orte: 7.90
- 9,334, Orte: 7.91
- 10,966, Orte: 7.92
- 20,806, Orte: 7.93
- 49,835, Orte: 7.94
- 19,508, Orte: 7.95
- 31,591, Orte: 7.96
- 41,226, Orte: 7.98
- 20,207, Orte: 7.99
- 9,536, Orte: 10.48
- 46,274, Orte: 10.65
- 46,040, Orte: 10.66
- 46,522, Orte: 10.67
- 9,484, Orte: 10.68
- 11,216, Orte: 10.69
- 28,649, Orte: 10.70
- 9,534, Orte: 10.71
- 11,416, Orte: 10.72
- 20,806, Orte: 10.73
- 31,667, Orte: 10.74
- 69,839, Orte: 10.76
- 11,210, Orte: 7.102
- 28,244, Orte: 10.30
- 100,562, Orte: 10.82
- 43,798, Orte: 10.83
- 46,088, Orte: 10.84
- 25,867, Orte: 10.85
- 16,555, Orte: 10.86
- 45,599, Orte: 13.117
- 19,655, Orte: 13.319
- 30,689, Orte: 13.97
- 0,012, Orte: 4.47
- 0,006, Orte: 4.49
- 0,006, Orte: 7.83
- 0,006, Orte: 7.86
- 0,006, Orte: 7.87
- 0,006, Orte: 7.88
- 0,006, Orte: 10.77
- 0,006, Orte: 10.78
- 0,006, Orte: 10.79
- 0,006, Orte: 10.80
- 0,012, Orte: 4.36
- 0,011, Orte: 4.42
- 0,008, Orte: 4.68
- 0,007, Orte: 4.69
- 0,012, Orte: 4.70
- 0,008, Orte: 4.71
- 0,007, Orte: 4.72
- 0,031, Orte: 7.41
- 0,031, Orte: 7.42
- 0,031, Orte: 7.45
- 0,032, Orte: 7.46
- 0,007, Orte: 7.50
- 0,010, Orte: 7.52
- 0,002, Orte: 7.53
- 0,002, Orte: 7.54
- 0,007, Orte: 7.55
- 0,006, Orte: 7.56
- 0,010, Orte: 7.57
- 0,002, Orte: 7.58
- 0,002, Orte: 7.59
- 0,007, Orte: 7.60
- 0,006, Orte: 7.61
- 0,002, Orte: 7.62
- 0,002, Orte: 7.63
- 0,007, Orte: 7.64
- 0,006, Orte: 7.65
- 0,010, Orte: 7.66
- 0,002, Orte: 7.67
- 0,002, Orte: 7.68
- 0,010, Orte: 7.69
- 0,006, Orte: 7.70
- 0,006, Orte: 7.71
- 0,006, Orte: 7.72
- 0,006, Orte: 7.73
- 0,034, Orte: 7.74
- 0,034, Orte: 7.75
- 0,034, Orte: 7.76
- 0,034, Orte: 7.77
- 0,006, Orte: 7.97
- 0,049, Orte: 10.45
- 0,081, Orte: 10.46
- 0,008, Orte: 10.47
- 0,010, Orte: 10.49
- 0,002, Orte: 10.50
- 0,002, Orte: 10.51
- 0,008, Orte: 10.52
- 0,006, Orte: 10.53
- 0,002, Orte: 10.54
- 0,002, Orte: 10.55
- 0,007, Orte: 10.56
- 0,006, Orte: 10.57
- 0,010, Orte: 10.58
- 0,002, Orte: 10.59
- 0,002, Orte: 10.60
- 0,010, Orte: 10.61
- 0,006, Orte: 10.62
- 0,006, Orte: 10.63
- 0,006, Orte: 10.64
- 0,006, Orte: 10.75
- 0,016, Orte: 4.43
- 0,017, Orte: 4.45
- 0,007, Orte: 4.119
- 0,004, Orte: 4.41
- 0,006, Orte: 10.81
- 0,030, Orte: 4.3
- 0,014, Orte: 4.44
- 0,025, Orte: 4.113
- 0,024, Orte: 4.136
- 0,035, Orte: 4.338
- 0,039, Orte: 7.81
- 0,039, Orte: 10.193
- 0,045, Orte: 13.280
- 0,004, Orte: 4.73
- 0,004, Orte: 4.74
- 0,008, Orte: 4.336
- 0,023, Orte: 4.38
- 0,023, Orte: 4.39
- 0,016, Orte: 4.40
- 0,015, Orte: 4.135
- 0,037, Orte: 4.319
- 0,032, Orte: 4.337
- 0,014, Orte: 4.4
- 0,004, Orte: 4.5
- 0,010, Orte: 4.37
- 0,012, Orte: 4.46
- 0,043, Orte: 4.112
- 0,008, Orte: 7.1
- 0,008, Orte: 7.2
- 0,008, Orte: 7.32
- 0,019, Orte: 7.43
- 0,008, Orte: 7.44
- 0,012, Orte: 7.47
- 0,011, Orte: 10.37
- 0,006, Orte: 10.43
- 0,005, Orte: 7.51
- 0,019, Orte: 7.78
- 0,019, Orte: 7.79
- 0,019, Orte: 7.80
- 0,005, Orte: 7.82
- 0,006, Orte: 7.84
- 0,017, Orte: 7.85
- 0,005, Orte: 7.89
- 0,006, Orte: 7.90
- 0,005, Orte: 7.91
- 0,006, Orte: 7.92
- 0,011, Orte: 7.93
- 0,027, Orte: 7.94
- 0,010, Orte: 7.95
- 0,017, Orte: 7.96
- 0,022, Orte: 7.98
- 0,010, Orte: 7.99
- 0,006, Orte: 10.48
- 0,025, Orte: 10.65
- 0,024, Orte: 10.66
- 0,025, Orte: 10.67
- 0,006, Orte: 10.68
- 0,006, Orte: 10.69
- 0,016, Orte: 10.70
- 0,006, Orte: 10.71
- 0,006, Orte: 10.72
- 0,011, Orte: 10.73
- 0,017, Orte: 10.74
- 0,037, Orte: 10.76
- 0,006, Orte: 7.102
- 0,015, Orte: 10.30
- 0,054, Orte: 10.82
- 0,024, Orte: 10.83
- 0,025, Orte: 10.84
- 0,014, Orte: 10.85
- 0,008, Orte: 10.86
- 0,024, Orte: 13.117
- 0,010, Orte: 13.319
- 0,016, Orte: 13.97

**2.1.60 Trennwinkel für Estrich**
L-Winkel als Trennschiene für Estrich
aus Edelstahl, 2,5 mm
Gemäß jeweiligen Estrichhöhen
Menge: 3685,000 m

**2.1.70 Schalldämmplättchen unter Stützenfüße**
zusätzliche Schalldämmplättchen unter allen Stützenfüßen zur Erhöhung der Trittschalldämmung; Material: Gummigranulatmatten in Stützenfußgröße, Dicke ca. 10mm, auf dem Rohboden und am Stützenfuß mit geeignetem Klebesystem verklebt.
Menge: 6700,000 m2

#### Abschnitt 2.2 Hohlraumboden

**Ausführungsbeschreibung 2 Systemboden HBO**
*Ausführungsbeschreibung*
Hohlraumbodensystem aus Stützenkonstruktion, Trägerplatten und Fließestrich in nichtbrennbarer Ausführung; System mit folgenden Einzelangaben/ bestehend aus:

Einbausituation/ Planunterlagen:
- UG bis 3.OG
- sh. beiliegende Bodenübersichten und Fußbodendetails
- Untergrund; Stahlbeton- Rohdecke, und HBV-Fertigteil-Decke

Haustechnikinstallationen:
durch das Gewerk TGA werden die Haustechnikinstallationen (insbesondere komplett bestückte Kabeltrassen) bereits vor Montage des Hohlraumbodens (nach Markierung des Verlegerasters durch den AN) verlegt.
 Alle daraus resultierenden Mehraufwendungen sind einzukalkulieren (d.h. Erschwernis Montage bei vorhandenen TGA- Medien und Zeitversatz Raster anzeichnen -  Montagebeginn)

Bauphysikalische und technische Anforderungen:
- Konstruktionshöhe OK Rohboden bis OK FFB:
  ca. 160 bis 590 mm
- Lichte Hohlraumhöhe: 95-535 mm
- Verkehrs-/ Punktlast: entsprechend Positionsverweis
  von 3kN bis 7kN
- Baustoffklasse gemäß 13501-1: nicht brennbar
- Mindestanforderung Schallschutz gem. Schallschutzgutachten
  Trittschallverbesserungsmaß:
  horizontaler Trittschallschutz (L' n,w kleiner gleich 53dB):
  Delta LwR größer gleich 27dB
- Doppelböden mit einem Hohlraum von mehr als 200 mm lichter Höhe müssen als tragende und raumabschließende Bauteile bei Brandbeanspruchung von unten feuerhemmend
sein.
- Bei Doppelböden mit einem Hohlraum von mehr als 500 mm lichter Höhe, muss die Tragkonstruktion (Tragplatte einschließlich Ständer) bei Brandbeanspruchung von unten feuerhemmend sein.

Konstruktion:

- Unterkonstruktion aus zweiteiligen, höhenjustierbaren (Teilweise verstärkte) und verzinkten Stahlfüßen. Befestigung der Stützen auf dem Rohboden und mit der Trägerplatte durch Verkleben mit geeignetem  Kleber; auf Polyurethan-Trittschalldämmpads, zur Entkoppelung des Körperschalls unter allen Stützen.
Ausbildung entsprechend der statischen und konstruktiven Anforderung und nach System; Stützenraster 600 x 600 mm; alle Stahlteile in verzinkter Ausführung.

 - Vollflächig systemzugehörige gipsgebundene Trägerplatten bzw. faserzementgebundene Trägerplatten, einschl. Schrenzlage mit überlappenden Stößen mind. 10 cm, Dicke entsprechend der statischen, bauphysikalischen und konstruktiven Erfordernisse jedoch mindestens ca.18 mm

- Vollflächig systemzugehöriger Calcium-Sulfat- Fließestrich bzw. gesonderter Zementestrich, Nenndicke und Eigenschaften gemäß Position.

- Tragschichtdicke (Schalungselement + Estrich): mindestens
  ca. 53 mm, 87 bei Heizestrich bzw. 110 mm Bodengrafik

- Oberflächenzugfestigkeit  von Estriche mit einer Mindestanforderung von ≥ 1,5 N/mm²

Leistung jeweils einschließlich:
- An- und Abschlüsse an allen angrenzenden aufgehenden und
 OK-bündigen Bauteilen und Einbauten; einschl.
 Wandanschlußband
- notw. Schnittkanten und deren Versiegelung
- Reduzierungen der Stützenköpfe zur Anpassung an Ränder
  (aufgehende Bauteile, Revisionsöffnungen etc.)
- Erschwernis Montage bei vorhandenen TGA- Medien
  und Zeitversatz
- wenn zur Einhaltung der geforderten Schallschutzwerte
  erforderlich: Trennfugen zur Schallentkoppelung neben auf
  dem HBO stehenden Ausbauwänden mit systemzugehöriger
  Fugeneinlage, einschl. zusätzlicher Stützenreihe
- wenn zur Einhaltung der geforderten Schall- und
  Brandschutzwerte erforderlich: Bodenschotts im Hohlraum
- Auswechslungen der Stützfußkonstruktion bei TGA-Trassen,
Trassenbreite max. 45 cm
- alle zusätzlich erforderlichen Aussteifungen und  Abspannungen, Bodenspiegel mit TGA Installationen liegt vor,
Systemabhängige zusätzliche Aussteifungen durch AN zu planen
- Randwinkel V2A als umlaufender Randwinkel bei Übergängen
  zu anderen Bodenaufbauten, als Schutz freier Kanten
- Einbau von System-/Bewegungsfugen im Flächenhohlboden einschließlich erforderlicher Zusatzstützen im Rastermaß.
Anzahl, Länge und Lage richtet sich nach den technisches Erfordernissen des Herstellers und muss im Rahmen der W+M-Planung mit den AG/Architekten abgestimmt werden.
siehe Bodenspiegel
- Systemboden anpassen an eckige Stützen, und Wandvorlagen, Ausführung an Hohlboden, Anschluss umlaufend, einschl. Tragkonstruktion und Randstreifen, ausserhalb des Verlegerasters.

**2.2.10 H 160-200mm, 2kN, Kl2, Büro- u. Nebenräume EG**
*** Bezugsbeschreibung
Einbausituation:
Büro- und Nebenräume im EG

HBo mit folg. techn.  Anforderungen:

Nutzlast:  3 kN/m²
Einzellast:  2 kN
Lastklasse:  2
Sicherheitsfaktor:  2
Baustoffklasse:  A1 gem. EN 13501-1
Feuerwiderstandsklasse:  F 30 gem. DIN 4102-2
Systemrastermaß:  600x600mm auf Polyurethan-Trittschalldämmpads mit Zusatzstützen in Randbereichen
erf. Zusatzstützen:  in den Systemrasterdiagonalen X
Trittschlallminderung Fußbodenaufbau: ∆Lw,p = 21 dB

Lichte Höhe:  ca 144 mm
Gesamtbodenaufbau:  ca 200 mm OKFB

angebotener Hersteller/Typ '..' vom Bieter einzutragen
Menge: 472,000 m2
- 29,875, Orte: 4.36
- 26,112, Orte: 4.42
- 15,127, Orte: 4.68
- 9,929, Orte: 4.69
- 29,683, Orte: 4.70
- 15,288, Orte: 4.71
- 9,965, Orte: 4.72
- 7,720, Orte: 4.48
- 127,285, Orte: 4.3
- 0,000, Orte: 4.73
- 2,300, Orte: 4.74
- 14,011, Orte: 4.336
- 23,675, Orte: 4.4
- 2,983, Orte: 4.5
- 12,549, Orte: 4.37
- 27,812, Orte: 4.46
- 118,601, Orte: 4.112
- -0,058, Orte: 4.36
- -0,051, Orte: 4.42
- -0,029, Orte: 4.68
- -0,019, Orte: 4.69
- -0,057, Orte: 4.70
- -0,030, Orte: 4.71
- -0,019, Orte: 4.72
- -0,015, Orte: 4.48
- -0,247, Orte: 4.3
- -0,004, Orte: 4.74
- -0,027, Orte: 4.336
- -0,046, Orte: 4.4
- -0,006, Orte: 4.5
- -0,024, Orte: 4.37
- -0,054, Orte: 4.46
- -0,229, Orte: 4.112

**2.2.20 H 160-200mm, 4kN, Kl3, EDV-Verteiler EG**
*** wie Position 2.2.10
Jedoch:
Einbausituation:
EDV-Verteiler + Windfang Süd, EG

Nutzlast:  5 kN/m²
Einzellast:  4 kN
Lastklasse:  3
Menge: 21,000 m2
- 14,950, Orte: 4.47
- 5,548, Orte: 4.49
- 0,636, Orte: 4.47
- -0,134, Orte: 4.49

**2.2.30 H 200-250mm, 3kN, Kl.2, Büros 1.+2.OG**
*** wie Position 2.2.10
Jedoch:
Einbausituation:
Büros 1. + 2. OG

Nutzlast:  3 kN/m²
Einzellast: 3 kN
Lastklasse: 2
Gesamtbodenaufbau: ca 240 mm OKFB
Trittschlallminderung
Fußbodenaufbau: ∆Lw,p ≥ 27 dB

Teilflächen (Teilbereiche der Treffpunkte und Workshopräume neben dem Atriumsbereich) sind mit Sonderzementestriche und reduzierten Ebenheitstoleranzen vorgesehen, sie sind gesondert in den nachfolg. Pos. zu kalkulieren
Menge: 3295,000 m2
- 154,599, Orte: 7.41
- 154,168, Orte: 7.42
- 154,176, Orte: 7.45
- 154,132, Orte: 7.46
- 11,375, Orte: 7.50
- 20,336, Orte: 7.52
- 1,527, Orte: 7.53
- 1,527, Orte: 7.54
- 11,100, Orte: 7.55
- 8,593, Orte: 7.56
- 20,158, Orte: 7.57
- 1,527, Orte: 7.58
- 1,527, Orte: 7.59
- 11,190, Orte: 7.60
- 8,656, Orte: 7.61
- 1,527, Orte: 7.62
- 1,527, Orte: 7.63
- 11,190, Orte: 7.64
- 8,665, Orte: 7.65
- 20,160, Orte: 7.66
- 1,527, Orte: 7.67
- 1,527, Orte: 7.68
- 20,158, Orte: 7.69
- 9,242, Orte: 7.70
- 9,228, Orte: 7.71
- 9,228, Orte: 7.72
- 9,215, Orte: 7.73
- 175,174, Orte: 7.74
- 175,082, Orte: 7.75
- 173,783, Orte: 7.76
- 175,074, Orte: 7.77
- 8,910, Orte: 7.97
- 329,615, Orte: 10.45
- 327,281, Orte: 10.46
- 11,583, Orte: 10.47
- 20,533, Orte: 10.49
- 1,689, Orte: 10.50
- 1,686, Orte: 10.51
- 11,583, Orte: 10.52
- 8,957, Orte: 10.53
- 1,695, Orte: 10.54
- 1,611, Orte: 10.55
- 11,190, Orte: 10.56
- 8,957, Orte: 10.57
- 20,160, Orte: 10.58
- 1,686, Orte: 10.59
- 1,692, Orte: 10.60
- 20,669, Orte: 10.61
- 9,211, Orte: 10.62
- 9,362, Orte: 10.63
- 9,215, Orte: 10.64
- 8,994, Orte: 10.75
- 8,921, Orte: 7.1
- 8,929, Orte: 7.2
- 9,091, Orte: 7.32
- 26,116, Orte: 7.43
- 8,931, Orte: 7.44
- 14,184, Orte: 7.47
- 14,030, Orte: 10.37
- 7,671, Orte: 10.43
- 5,040, Orte: 7.51
- 26,242, Orte: 7.78
- 26,115, Orte: 7.79
- 26,115, Orte: 7.80
- 4,978, Orte: 7.82
- 7,387, Orte: 7.84
- 47,025, Orte: 7.85
- 4,978, Orte: 7.89
- 7,447, Orte: 7.90
- 4,978, Orte: 7.91
- 7,387, Orte: 7.92
- 14,453, Orte: 7.93
- 98,195, Orte: 7.94
- 23,481, Orte: 7.95
- 50,492, Orte: 7.96
- 98,061, Orte: 7.98
- 23,484, Orte: 7.99
- 5,078, Orte: 10.48
- 35,201, Orte: 10.65
- 35,112, Orte: 10.66
- 35,306, Orte: 10.67
- 5,003, Orte: 10.68
- 7,514, Orte: 10.69
- 46,585, Orte: 10.70
- 5,079, Orte: 10.71
- 7,615, Orte: 10.72
- 14,453, Orte: 10.73
- 50,555, Orte: 10.74
- 121,646, Orte: 10.76
- 7,540, Orte: 7.102
- 0,066, Orte: 7.41
- 0,066, Orte: 7.42
- 0,066, Orte: 7.45
- 0,066, Orte: 7.46
- 0,005, Orte: 7.50
- 0,009, Orte: 7.52
- 0,001, Orte: 7.53
- 0,001, Orte: 7.54
- 0,010, Orte: 7.99
- 0,004, Orte: 10.64
- 0,004, Orte: 10.75
- 0,004, Orte: 7.2
- 0,004, Orte: 7.32
- 0,011, Orte: 7.43
- 0,004, Orte: 7.44
- 0,006, Orte: 7.47
- 0,006, Orte: 10.37
- 0,003, Orte: 10.43
- 0,002, Orte: 7.51
- 0,011, Orte: 7.78
- 0,011, Orte: 7.79
- 0,011, Orte: 7.80
- 0,002, Orte: 7.82
- 0,003, Orte: 7.84
- 0,020, Orte: 7.85
- 0,002, Orte: 7.89
- 0,003, Orte: 7.90
- 0,002, Orte: 7.91
- 0,003, Orte: 7.92
- 0,006, Orte: 7.93
- 0,042, Orte: 7.94
- 0,010, Orte: 7.95
- 0,022, Orte: 7.96
- 0,042, Orte: 7.98
- 0,002, Orte: 10.48
- 0,015, Orte: 10.65
- 0,015, Orte: 10.66
- 0,015, Orte: 10.67
- 0,002, Orte: 10.68
- 0,003, Orte: 10.69
- 0,020, Orte: 10.70
- 0,002, Orte: 10.71
- 0,003, Orte: 10.72
- 0,006, Orte: 10.73
- 0,022, Orte: 10.74
- 0,052, Orte: 10.76
- 0,003, Orte: 7.102
- 0,005, Orte: 7.55
- 0,004, Orte: 7.56
- 0,009, Orte: 7.57
- 0,001, Orte: 7.58
- 0,001, Orte: 7.59
- 0,005, Orte: 7.60
- 0,004, Orte: 7.61
- 0,001, Orte: 7.62
- 0,001, Orte: 7.63
- 0,005, Orte: 7.64
- 0,004, Orte: 7.65
- 0,009, Orte: 7.66
- 0,001, Orte: 7.67
- 0,001, Orte: 7.68
- 0,009, Orte: 7.69
- 0,001, Orte: 10.50
- 0,004, Orte: 7.70
- 0,004, Orte: 7.71
- 0,004, Orte: 7.72
- 0,004, Orte: 7.73
- 0,075, Orte: 7.74
- 0,075, Orte: 7.75
- 0,074, Orte: 7.76
- 0,075, Orte: 7.77
- 0,004, Orte: 7.97
- 0,130, Orte: 10.45
- 0,140, Orte: 10.46
- 0,004, Orte: 7.1
- 0,005, Orte: 10.47
- 0,009, Orte: 10.49
- 0,001, Orte: 10.51
- 0,005, Orte: 10.52
- 0,004, Orte: 10.53
- 0,001, Orte: 10.54
- 0,001, Orte: 10.55
- 0,005, Orte: 10.56
- 0,004, Orte: 10.57
- 0,009, Orte: 10.58
- 0,001, Orte: 10.59
- 0,001, Orte: 10.60
- 0,009, Orte: 10.61
- 0,004, Orte: 10.62
- 0,004, Orte: 10.63

**2.2.40 H 200-250mm, 4kN, Kl.3, EDV1.+ 2.OG +Atrium1.+2.OG+ Lager 2.OG**
*** wie Position 2.2.10
Jedoch:
Einbausituation:
EDV-Verteilerraum 1.& 2.OG
Atriumsbereich 1. + 2. OG
Etagenlager mittel 2.OG

Nutzlast:  5 kN/m²
Einzellast: 4 kN
Lastklasse: 3
Trittschlallminderung
Fußbodenaufbau: ∆Lw,p = 21 dB

Teilflächen (Atriumbereiche im 1. und 2. OG) sind mit Sonderzementestriche und reduzierten Ebenheitstoleranzen vorgesehen, sie sind gesondert in den nachfolg. Pos. zu kalkulieren
Menge: 326,000 m2
- 7,190, Orte: 7.83
- 7,186, Orte: 7.86
- 7,190, Orte: 7.87
- 7,190, Orte: 7.88
- 7,196, Orte: 10.77
- 7,276, Orte: 10.78
- 7,190, Orte: 10.79
- 7,375, Orte: 10.80
- 8,650, Orte: 10.81
- 188,008, Orte: 7.81
- 190,918, Orte: 10.193
- -1,934, Orte: 7.86
- -1,935, Orte: 7.87
- -1,935, Orte: 7.88
- -1,937, Orte: 10.77
- -1,959, Orte: 10.78
- -1,935, Orte: 10.79
- -1,985, Orte: 10.80
- -2,329, Orte: 10.81
- -50,618, Orte: 7.81
- -50,867, Orte: 10.193
- -1,935, Orte: 7.83

**2.2.50 H 200-250mm, 5kN, Kl.5, Projektsräume 2.OG**
*** wie Position 2.2.10
Jedoch:
Einbausituation:
Projektsräume Atrium 2.OG

Nutzlast:  3 kN/m²
Einzellast: 5 kN
Lastklasse: 5
Trittschlallminderung
Fußbodenaufbau: ∆Lw,p = 27 dB

Teilflächen (Teilbereiche Treffpunkt neben dem Atriumsbereich) sind mit Sonderzementestriche und reduzierten Ebenheitstoleranzen vorgesehen, sie sind gesondert in den nachfolg. Pos. zu kalkulieren
Menge: 664,000 m2
- 50,007, Orte: 10.30
- 294,841, Orte: 10.82
- 104,937, Orte: 10.83
- 37,251, Orte: 10.84
- 41,682, Orte: 10.85
- 16,466, Orte: 10.86
- -0,017, Orte: 10.30
- -0,099, Orte: 10.82
- -0,035, Orte: 10.83
- -0,013, Orte: 10.84
- -0,014, Orte: 10.85
- -0,006, Orte: 10.86
- 42,000, Orte: 0.1
- 77,000, Orte: 0.1

**2.2.60 H 400-500mm, 4kN, Kl.3, Eventbereich 3.OG**
*** wie Position 2.2.10
Jeoch:
Einbausituation:
Eventbereich + Küche 3.OG

Nutzlast:  3 kN/m²
Einzellast: 4 kN
Lastklasse: 3

Teilflächen (Teilbereich Küche, neben dem Atriumsbereich) sind mit Sonderzementestriche und reduzierten Ebenheitstoleranzen vorgesehen, sie sind gesondert in den nachfolg. Pos. zu kalkulieren
Menge: 202,000 m2
- 12,250, Orte: 13.318
- 128,080, Orte: 13.117
- 14,319, Orte: 13.319
- 47,770, Orte: 13.97
- -0,025, Orte: 13.318
- -0,265, Orte: 13.117
- -0,030, Orte: 13.319
- -0,099, Orte: 13.97

**2.2.70 H 500-600mm, 4kN, Kl.3, Multifunktionsräume + Konferenzbereich EG**
*** wie Position 2.2.10
Jedoch:
Einbausituation:
Multifunktionsräume+Lagerräume+Konferenzbereiche EG
Windfang Nord

Nutzlast:  5 kN/m²
Einzellast: 4 kN
Lastklasse: 3
Lichte Höhe:  ca 535 mm
Gesamtbodenaufbau:  ca 590 mm OKFB
Trittschlallminderung
Fußbodenaufbau:  ∆Lw,p = 21 dB

mit verstärkten Hohlbodenstützen

Teilflächen (Konferenzbereich, neben dem Atrium) sind mit Sonderzementestriche und reduzierten Ebenheitstoleranzen vorgesehen, sie sind gesondert in den nachfolg. Pos. zu kalkulieren
einschließlich ggf. notwendiger Auskreuzungen gem. Herstellerangaben
Menge: 721,000 m2
- 5,704, Orte: 4.339
- 47,266, Orte: 4.43
- 39,994, Orte: 4.45
- 9,627, Orte: 4.119
- 108,866, Orte: 4.38
- 107,262, Orte: 4.39
- 49,821, Orte: 4.40
- 49,093, Orte: 4.135
- 50,402, Orte: 4.319
- 253,375, Orte: 4.337
- -0,003, Orte: 4.339
- -0,027, Orte: 4.43
- -0,023, Orte: 4.45
- -0,005, Orte: 4.119
- -0,062, Orte: 4.38
- -0,061, Orte: 4.39
- -0,028, Orte: 4.40
- -0,028, Orte: 4.135
- -0,029, Orte: 4.319
- -0,144, Orte: 4.337

*Hinweis: HBO mit integr. Fußboden-Heizung*

**2.2.80 H 160-200mm, integr. FB-Heizung, 4kN, Kl.3, Gastro + Atrium EG**
*** Bezugsbeschreibung
Einbausituation:
Gastronomie Sitzbereich, und Atriumsbereich EG

HBo mit folg. techn.  Anforderungen:

Nutzlast:  3 / 5 kN/m²
Einzellast:  4 kN
Lastklasse:  3
Trittschlallminderung
Fußbodenaufbau:  ∆Lw ≥ 21 dB
Baustoffklasse:  A1 gem. EN 13501-1
Systemrastermaß:  600x600mm auf Polyurethan-Trittschalldämmpads mit Zusatzstützen in Randbereichen
erf. Zusatzstützen: in den Systemrasterdiagonalen X
Trittschlallminderung
Fußbodenaufbau: ∆Lw,p = 21 dB

Gesamtbodenaufbau: ca 200 mm OKFB

Das Verlegen der Heizrohre in der Estrichllage ist
Leistung TGA

- Bereiche ohne Bodengrafik: 85 mm Aufbau, Calciumsulfatestrich im System
(Trägerplatte 2,0 cm + 6,5 cm, CA-Estrich)
- Atriumaufbau mit Bodengrafik: 110 mm Estrich+Trägerplatte, Sonderzementestrich
(Trägerplatte 4,0 cm + mind. 7,0 cm, CT-Estrich)
wird im nachfolg. Pos. beschrieben
Gemäß Pos. 2.2.100 + 110

Teilflächen (Atriumbereich) sind mit Sonderzementestriche und reduzierten Ebenheitstoleranzen vorgesehen, sie sind gesondert in den nachfolg. Pos. zu kalkulieren

angebotener Hersteller/Typ '..' vom Bieter einzutragen
Menge: 557,000 m2
- 0,000, Orte: 4.3
- 40,459, Orte: 4.44
- 120,564, Orte: 4.113
- 124,839, Orte: 4.136
- 267,720, Orte: 4.338
- 3,946, Orte: 4.73
- 0,000, Orte: 4.74
- -0,114, Orte: 4.113
- -0,038, Orte: 4.44
- -0,118, Orte: 4.136
- -0,254, Orte: 4.338
- -0,004, Orte: 4.73

**2.2.90 H 400-500mm, integr. FB-Heizung, 4kN, Kl.3, Atrium 3.OG**
*** wie Position 2.2.80
Einbausituation:
Atriumbereich 3.OG

wie vorher beschrieben, jedoch;
Nutzlast:  4 kN/m²
Einzellast:  4 kN
Lastklasse:  3
Trittschlallminderung
Fußbodenaufbau:  ∆Lw,p = 21 dB

Gesamtbodenaufbau:  ca 440 mm OKFB

Atriumsbereich mit Sonderzementestrich und reduzierten Ebenheitstoleranzen, er ist gesondert in den nachfolg. Pos. zu kalkulieren

Sonderzementestrich, wird im nachfolg. Pos. beschrieben
Gemäß Pos. 2.2.100 + 110
Menge: 196,000 m2
- 196,674, Orte: 13.280
- -0,674, Orte: 13.280

**2.2.100 Zulage schnellhäretnder hochfester Estrich auf Trennlage**
*** Bezugsbeschreibung
Einbauen eines sehr schnell erhärtenden, nicht zum System des Hohlraumbodens gehörend, 1-komponentigen polymermodifizierten nahezu schwindfreien Estrich auf Trennlage, bei Teilflächen von Hohlraumböden im Atriumsbereiche EG bis 3.OG gemäß Übersichtspläne.

Dicke Estrich mind. 70 mm, auf Schalungselemente
Ebenheitsnorm: 0,5 x DIN18202 Tabelle 3 Zeile 4
= 0,05 mm / m2
Produktanforderung gemäß Übersichtspläne und Details
- CE-Kennzeichnung nach DIN EN 13813: CT-C70-F8-A6
- CE-Kennzeichnung nach DIN EN 1504-3: Klasse R4
- Oberflächenzugfestigkeit mind.1,5N/mm² angeben
- Druckfestigkeit ca. 45 N/mm² (1 Tag, +20 °C)
- Druckfestigkeit ca. 70 N/mm² (28 Tage, +20 °C)
- Biegezugfestigkeit ca. 6 N/mm (²1 Tag, +20 °C)
- Biegezugfestigkeit ca. 8 N/mm² (28 Tage, +20 °C)
- E-Modul ca. 34.000 N/mm²
- Abriebfestigkeit Klasse A6 nach Böhme (DIN EN 13892-3)
- Schwindklasse SW1
- EMICODE EC1 Plus (sehr emissionsarm)
- Brandverhalten Baustoffklasse A1
- Frost- und Tausalzbeständigkeit

angebotener Hersteller/Typ '..' vom Bieter einzutragen
Menge: 1814,000 m2
- 188,008, Orte: 7.81
- 190,918, Orte: 10.193
- 393,348, Orte: 13.280
- 253,375, Orte: 4.337
- -0,077, Orte: 7.81
- -0,078, Orte: 10.193
- -0,160, Orte: 13.280
- -0,104, Orte: 4.337
- 563,770, Orte: 0.1
- 225,000, Orte: 0.1

**2.2.110 Zulage reduzierte Ebenheitstoleranzen Estrich**
Zulage für reduzierte Ebenheitstoleranzen beim zuvor beschriebener schnellhärtnder hochfester Estrich im Atriumsbereich, für die spätere Anbringung einer Bodengraphik

Ebenheitstoleranz: 0,5 x DIN18202 Tab. 3, Zeile 4
= 0,05 mm/m²
Menge: 1814,000 m2
- 188,008, Orte: 7.81
- 190,918, Orte: 10.193
- 393,348, Orte: 13.280
- 253,375, Orte: 4.337
- 103,266, Orte: 7.81
- 104,864, Orte: 10.193
- 216,051, Orte: 13.280
- 139,170, Orte: 4.337
- 225,000, Orte: 0.1

**2.2.120 Zulage faserzementgebundener Trägerplatte**
Einbau von faserzementgebundener Trägerplatte, statt systembgehörige Trägerplatten im Bereich der Bodengraphik

angebotener Hersteller/Typ '..' vom Bieter einzutragen
Menge: 1814,000 m2

**2.2.130 Zulage für Kleinflächen <= 5m2**
Zulage für Kleinflächen <= 5m2 beim HBO Aufbau
Menge: 54,000 m2
- 1,527, Orte: 7.53
- 1,527, Orte: 7.54
- 1,527, Orte: 7.58
- 1,527, Orte: 7.59
- 1,527, Orte: 7.62
- 1,527, Orte: 7.63
- 1,527, Orte: 7.67
- 1,527, Orte: 7.68
- 1,689, Orte: 10.50
- 1,686, Orte: 10.51
- 1,695, Orte: 10.54
- 1,611, Orte: 10.55
- 1,686, Orte: 10.59
- 1,692, Orte: 10.60
- 1,517, Orte: 7.31
- 3,002, Orte: 4.41
- 2,983, Orte: 4.5
- 5,040, Orte: 7.51
- 4,978, Orte: 7.82
- 4,978, Orte: 7.89
- 4,978, Orte: 7.91
- 5,003, Orte: 10.68
- -0,021, Orte: 7.62
- -0,021, Orte: 7.63
- -0,021, Orte: 7.67
- -0,021, Orte: 7.68
- -0,023, Orte: 10.50
- -0,023, Orte: 10.51
- -0,023, Orte: 10.54
- -0,022, Orte: 10.55
- -0,023, Orte: 10.59
- -0,023, Orte: 10.60
- -0,021, Orte: 7.31
- -0,041, Orte: 4.41
- -0,041, Orte: 4.5
- -0,070, Orte: 7.51
- -0,069, Orte: 7.82
- -0,069, Orte: 7.89
- -0,069, Orte: 7.91
- -0,069, Orte: 10.68
- -0,021, Orte: 7.53
- -0,021, Orte: 7.54
- -0,021, Orte: 7.58
- -0,021, Orte: 7.59

**2.2.140 Zulage für Trägerplatten mit Sonderformate/Überlängen**
Zulage zu den beschriebenen Hohlraumbodenplatten, für Überlängen bei den auskragenden Bereichen an den Rändern
Menge: 650,000 m2

#### Abschnitt 2.3 Doppelboden

**Ausführungsbeschreibung 1 Systemboden DBO**
*Ausführungsbeschreibung*
Doppelbodensystem aus höhenverstellbarer Stützenkonstruktion und Doppelbodenplatten, Raster 600x600mm bzw. 900x1245 mm

System mit folgenden Einzelangaben/ bestehend aus:

Einbausituation/ Planunterlagen:
- UG + 1. bis 3.OG
- sh. beiliegende Bodenübersichten und Fußbodendetails
- Untergrund; Stahlbeton- Rohdecke, und HBV-Fertigteil-Decke

Haustechnikinstallationen:
durch das Gewerk TGA werden die Haustechnikinstallationen (insbesondere komplett bestückte Kabeltrassen; sowie Lüftungsleitungen) bereits vor Montage des Hohlraumbodens (nach Markierung des Verlegerasters durch den AN) verlegt.

Bauphysikalische und technische Anforderungen:
- Verkehrs-/ Punktlast: entsprechend Positionsverweis
- Konstruktions-/ Hohlraumhöhe: entsprechend Positionsverweis
- Feuerwiderstandsklasse: F30
- Baustoffklasse gemäß 13501-1: entsprechend
  Positionsverweis
- Trittschallverbesserungsmaß ≥  Lw,P = 27 dB

Konstruktion:
Unterkonstruktion aus Einzelstützen, höhenjustierbaren verzinkten Stahlfüßen, Dimensionierung nach statischem Erfordernis. Befestigung der Stützen auf dem Rohboden und mit der Bodenplatte durch Verkleben mit geeignetem Kleber; zusätzlich verdübelt entsprechend Positionsverweis bzw. nach statischer Erfordernis;

Dimensionierung entsprechend der statischen und konstruktiven Anforderung und nach System; Stützenraster 600x600 mm bzw. 900x1245 mm; einschl. Unterlage als Schalldämmung zur Entkoppelung des Körperschalls unter allen Stützen, Brandverhaltensklasse DIN EN 13501-1 A1 (nichtbrennbar),

Anschluss an Wände, angrenzende und aufgehende Bauteile, gerade bzw. rechtwinkelig gemäß Grundrissplanung mit Randdämmstreifen

Tragschicht vollflächig aus systemzugehörigen Trägerplatten; faserverstärkten Calciumsulfatplatten mit umlaufendem Kantenschutz gegen Stoß, unterseitig mit verzinktem Stahlblech verkleidet. Platten vorgerüstet für Verschraubung auf der Unterkonstruktion; Verschaubungsdetail nach Systemhersteller; versenkt, Abdeckung mit Bodenbelag möglich.

Oberfläche geeignet für die verschiedenen Bodenbeläge
- schubfeste Applikaton oder
- Aufnahme selbstliegender Beläge
Bodenbeläge in separater Position erfasst

Leistung jeweils einschließlich:
- An- und Abschlüsse an allen angrenzenden aufgehenden und
  OK-bündigen Bauteilen und Einbauten; einschl.
  Wandanschlußband
- allen Abklebungen und Schutzabdeckungen
- notw. Schnittkanten und deren Versiegelung
- Reduzierungen der Stützenköpfe zur Anpassung an Ränder
  (aufgehende Bauteile, Revisionsöffnungen etc.)
- Erschwernis Montage bei vorhandenen TGA- Medien
  und Zeitversatz
- Auswechslungen der Stützfußkonstruktion bei TGA-Trassen;
  Trassenbreite bis ca. 45cm
- alle zusätzlich erforderlichen Aussteifungen und
  Abspannungen
- das nochmalige Einjustieren und Ausrichten der DBO-Platten
  und Unterkonstruktion unmittelbar vor Verlegung der Bodenbeläge

**2.3.10 H 200-250mm, 3kN, Sonderformat 90x124,5cm, Kl.2, Einzelflächen 1,1 m2, Büros**
Einbausituation:
Revisionsöffnungen Impulslüfter
1. und 2. OG Büros und Treffpunkte, Projektraum

Revisionsöffnungen Impulslüfter Größe L/B 124,5/45 cm mit Revisionsrahmen und Elastomerlager zur Schallentkopplung

Doppelboden DIN EN 12825, mit folgenden Anforderungen:
Rastermaß L/B  60/30 cm, bzw. 60/60 cm
gemäß Übersichtpläne
Gesamtbauhöhe OKFF235 mm,
Elementklasse  2
Nutzlast  3,0 kN/m²,
Punktlast  3 kN
Trittschlallminderung Fußbodenaufbau: ∆Lw,p ≥ 27 dB
gemäß Detail 7117 und Übersichtspläne

verklebt, Unterseite metallkaschiert, gelagert auf hocheffizienten
Polyurethan-Dämmpads im System mit Stützenfüßen
Unterkonstruktion als Einzelstützen, höhenjustierbar,
aus verzinktem Stahl, Brandverhaltensklasse DIN EN 13501-1 A1 (nichtbrennbar), auf HBV-Fertigteil-Decke bzw. StB Decke kleben,
Bodenplatte aus Gipsfaserplatten, Brandverhaltensklasse DIN EN 13501-1 A1 (nichtbrennbar), ohne Belag, zur Aufnahme von Teppichbodenbelag bzw. PU-Beschichtung, einschl. Oberflächenschutz

angebotener Hersteller/Typ '..' vom Bieter einzutragen
Menge: 191,000 Stk

**2.3.20 H 400-500mm, 4kN, 60x60cm, Kl.3, EDV-Verteilerraum 3.OG**
Einbaubereich:
EDV/ELT-Verteilerraum 3.OG

Doppelboden DIN EN 12825,
Rastermaß L/B 600/600 mm,

Lichte Installationshöhe 385 mm
Gesamtbauhöhe OKFF ca 440 mm,
Nutzlast:  5 kN/m²
Einzellast:  4 kN
Lastklasse:  3

zur Aufnahme von einem Kautschukbodenbelag
Menge: 13,000 m2

#### Abschnitt 2.4 Einbauteile / Anpassarbeiten

**2.4.10 Einbau Bodentank rund, 32,4 cm**
Bodentank als Einbauteil für vorbeschriebenen Systemboden
rund, Einbaudurchmeser 320mm+/-10mm, Nenngröße für Geräteeinbaueinheiten R9, lieferen und montieren
Deckel belegbar mir Bodenbelägen bis 5mm,
mit Griffbügel als Öffnungsmechanismus,
Grundfarbe graphitschwarz, ähnlich RAL 9011

- Aussparungen für Bodensteckdosen / Elektranten
  entsprechend der beiliegenden Bodenübersichtspläne
  rund, Durchmesser ca. 320mm; incl. Schutzabdeckung aus
  Hartfaserplatte o.ä., begehbar und gegen seitliches
  Verrutschen gesichert.

Eigenschaften mit TGA abzustimmen
angebotener Hersteller/Typ '..' vom Bieter einzutragen
Menge: 50,000 Stk

**2.4.20 Einbau Bodentank quadratisch, 23,4 cm**
wie zuvor beschrieben, jedoch; quadratisch, 23,4 cm,
Aussparung 21,5 cm bzw. Produktabhängig

Eigenschaften mit TGA abzustimmen
angebotener Hersteller/Typ '..' vom Bieter einzutragen
Menge: 180,000 Stk

**2.4.30 Revisionsöffnung Hohlraumboden L/B 400/400mm**
Revisionsöffnung, für Hohlbodenkonstruktionen wie vor beschrieben, Maße L/B 400/400 mm, mit Doppelbodenplatte der Baustoffklasse DIN 4102-1 A (nicht brennbar), Revisionrahmen umlaufend und verklebt mit Trägerplatte, mit Belagstrennschiene aus Edelstahl V2A 25mm,
Doppelbodenplatte mit Elastomerlager zur Schallentkopplung,
Höhenverstellbar, mit PU-Beschichtung RAL 7035

Anordnung entsprechend der beiliegenden Bodenübersichtspläne

Eigenschaften mit TGA abzustimmen
angebotener Hersteller/Typ '..' vom Bieter einzutragen
Menge: 21,000 Stk

**2.4.40 Revisionsöffnung Hohlraumboden L/B 600/600mm**
Revisionsöffnung, für Hohlbodenkonstruktionen wie vor beschrieben, Maße L/B 600/600 mm, mit Doppelbodenplatte der Baustoffklasse DIN 4102-1 A (nicht brennbar),
Revisionrahmen umlaufend und verklebt mit Trägerplatte, mit Belagstrennschiene aus Edelstahl V2A 25mm,
Doppelbodenplatte mit Elastomerlager zur Schallentkopplung,
Höhenverstellbar, mit PU-Beschichtung RAL 7035

Anordnung entsprechend der beiliegenden Bodenübersichtspläne

Eigenschaften mit TGA abzustimmen
angebotener Hersteller/Typ '..' vom Bieter einzutragen
Menge: 320,000 Stk

**2.4.50 Revisionsöffnung Hohlraumboden L/B 600/1200mm**
Revisionsöffnung, für Hohlbodenkonstruktionen wie vor beschrieben, Maße  L/B 600/1200mm, mit Doppelbodenplatte der Baustoffklasse DIN 4102-1 A (nicht brennbar), Revisionrahmen umlaufend und verklebt mit Trägerplatte, mit Belagstrennschiene aus Edelstahl V2A 25mm,
Doppelbodenplatte mit Elastomerlager zur Schallentkopplung,
Höhenverstellbar, mit PU-Beschichtung RAL 7035

Menge und Anordnung entsprechend der beiliegenden Bodenübersichtspläne

Eigenschaften mit TGA abzustimmen
angebotener Hersteller/Typ '..' vom Bieter einzutragen
Menge: 9,000 Stk

**2.4.60 Überbrückungsträger = 60cm**
*** Bezugsbeschreibung
Überbrückungsträger zur Überbrückung von entfallenen Stützen, gem. Herstellerangaben zur Aufnahme von Revisionsrahmen, Länge 60 cm
gemäß Details Plan-Nr. 7115
Menge: 11,000 Stk

**2.4.70 Überbrückungsträger = 120 cm**
*** wie Position 2.4.60
wie zuvor beschrieben, jedoch;
Für die Spannweite 120 cm
Menge: 8,000 Stk

**2.4.80 Überbrückungsträger = 360 cm**
*** wie Position 2.4.60
wie zuvor beeschrieben, jedoch;
Für die Spannweite von  360 cm
Menge: 4,000 Stk

**2.4.90 Systemboden anpassen an Einbauteil, eckig**
Systemboden anpassen an eckige Stützen, und Wandvorlagen, Ausführung an Hohlboden, Anschluss umlaufend,
einschl. Tragkonstruktion und Randstreifen, ausserhalb des Verlegerasters.
anpassen an Stützen, 400x400mm
Abrechnung nach Länge der Anpassung in Meter.
Menge: 535,000 lfm

**2.4.100 Systemboden Anpassen an Aufzugsschwelle**
Anarbeitung des Trockenhohlbodens an Aufzugsschwelle (Personenaufzug),
inkl. erforderlichen Zusatzstützen im Randbereich, inkl. Einbau eines Edelstahl-Abschlusswinkels zum Aufzugsschacht

inkl. Einbau Elastomerstreifen zur Schallentkopplung
Druckfestigkeit 3.OG > 6 N/mm²
inkl. Einbringung Magerbetonschicht als Auflager Hohlbodenplatte
Je öffnung 1,15 m
gemäß Details und Pläne: 7174
Menge: 8,000 Stk

**2.4.110 Systemboden anpassen an Türen**
Hohlboden anpassen an Türen / Durchgänge,
 Ausführung an Hohlboden und Doppelboden,
einschl. Tragkonstruktion und Randstreifen, ausserhalb des Verlegerasters, Systemfuge unter dem Türblatt, einseitig bündig mit Türblattseite. Abrechnung nach Länge der Anpassung in Meter.
Menge: 150,000 m

**2.4.120 Öffnung herstellen rund, Durchmesser 50-100mm**
Öffnung im Hohlboden herstellen, rund, für Durchführung Kabel, Rohre etc.
Durchmesser 50-100mm
Menge: 50,000 Stk

**2.4.130 Öffnung herstellen rund, Durchmesser 100-200mm**
Öffnung im Hohlboden herstellen, rund, für Durchführung Kabel, Rohre etc.
Durchmesser über 100 bis 200 mm
Menge: 50,000 Stk

**2.4.140 Öffnung rechteckig zweiseitig, einschl. Unterstützung im Randbereich**
Aussparung zweiseitig/ Öffnung vierseitig herstellen, einschl. Unterstützung im Randbereich, für Hohlboden, Abrechnung nach Abwicklung der Öffnung im Grundriss.
Menge: 50,000 lfm

**2.4.150 Öffnung rechteckig vierseitig, einschl. Unterstützung im Randbereich**
Öffnung vierseitig herstellen, einschl. Unterstützung im Randbereich, für Hohlboden, Abrechnung nach Abwicklung der Öffnung im Grundriss.
Menge: 50,000 lfm

**2.4.160 DBo kaschiertes Mineralfaservlies, Revi-Öffnngen Lüfter**
Montage an Revisionsöffnungen Impulslüfter gemäß Planung und Bauphysikangaben.
H ca 18cm / Dicke ca 10 cm.
Menge: 764,400 lfm
- 327,600, Orte: 10.1
- 436,800, Orte: 7.101

**2.4.170 Herstellung Stufung DBo, Zutritt Innenhof, h=14 cm, 1.OG**
Herstellung von einer Stufe aus einer Doppelbodenkonstruktion,
Unterkonstruktion mit höhenjustierbarer Stützenkonstruktion auf
Trittschalldämmplättchen,
Tragprofile, Aussteifungsdiagonalen nach stat. Erfordernis
Höhe der Stufe 14 cm
Gesamthöhe der Konstruktion= 38 cm
Breite 21,2 cm
Länge der Stufe 1.OG= 772 cm
Menge: 7,700 lfm

**2.4.180 Mauerwerkschott, F90, D = 0,175 m, H=22,5 cm**
*** Bezugsbeschreibung
Mauerwerksschott KS F90 als feuerbeständiger Abschluss unter
Brandschutzvorhänge / Glastrennwände.
Höhe ca. 22,5 cm
Dicke 17,5 cm
Einbauort EG bis 3. OG

einschl. Mörtelbett als Auflage für die angegrenzte DBO Trägerplatten
Menge: 50,000 lfm

**2.4.190 Mauerwerkschott, F90, D= 0,175 m, H=14,5 cm**
*** wie Position 2.4.180
jedoch Höhe ca. 14,5 cm
Menge: 55,000 lfm

**2.4.200 Mauerwerkschott, F90, D= 0,115 m**
*** wie Position 2.4.180
jedoch:
Höhe 0,185 m,
D= 0,115m
Menge: 15,000 lfm

**2.4.210 Mauerwerkschott, F0 D=0,175 m**
*** wie Position 2.4.180
jedoch
Höhe ca. 0,34 m,
Feuerwiderstandsklasse F0
Menge: 11,000 lfm

**2.4.220 Durchbrüche in Bodenschott herstellen**
Durchbrüche in Bodenschott herstellen,
für Wandstärken von 11,5 - 17,5 cm,
Einzelgröße bis 1m².
Aubildung mit MW-Sturz unter Berücksichtigung der Anforderungen des jeweiligen Mauerwerksschotts.
Menge: 100,000 Stk

**2.4.230 Abstellwinkel Stahl, Atriumsbrüstung**
Stahlwinkel an Rohdecke verschaubt, als UK des optischen Abschluss vom Systemböden zum Atrium.

Größe im 3. OG 18x18 cm, 1.+2.OG sind 12x12cm

Einschl. befestigung von Aluminiumblech d=3mm gemäß Details
Details Plan: 7173
Menge: 150,000 lfm

**2.4.240 HBo Auflager, Anschluss an TRH innen, 5mm**
HoBo-Auflager im Schwellenbereich, akustisch entkoppelt mit
MiWo Dämmstreifen,Baustoffklasse A,
Schmelzpunkt > 1000C°
einschli. Übergangsprofilfür den HBo mit Ausgleichmörtel
Menge: 50,000 lfm

**2.4.250 Edelstahlprofil V2A, für Türdichtung**
Edelstahlprofil V2A gebürstet, R9, beidseitig abgekantet
unterhalb Türdichtung auf dem Ausgleichsmörtel,
mechanisch befestigt.
Breite D= 8 cm.
unter Türen mit Brandschutzanforderung muss dieses bei einem brennbaren Bodenbelag mindestens die Breite des Türblattes haben
Menge: 100,000 lfm

**2.4.260 Einbau Dehnfugen, Heizestrich**
Einbau von Dehnfugen im Heizestrich, Fuge mit Dämmstreifen und beidseitige Edelstahlwinkel
Einschl. Anarbeiten und zusätzliche Stützenfüße
Gemäß Bodenspiegel und Detail 7170
Menge: 170,000 lfm

**2.4.270 Reserveplatten**
Reserve-Doppelbodenplatte liefern,
nach Angabe der Objektüberwachung des AG einlagern.
Menge: 10,000 Stk

**2.4.280 Saugheber**
2-Teller Bodenplatten-Saugheber liefern,
der Objektüberwachung des AG übergeben.
Menge: 1,000 Stk

**2.4.290 Krallenheber**
Krallenheber für textile Beläge liefern,
der Objektüberwachung des AG übergeben.
Menge: 1,000 Stk

#### Abschnitt 2.5 Nachträgliche Arbeiten mit gesonderter Anfahrt

**2.5.10 HBo Aussparung/ Öffnung herstellen, nachträglich**
Aussparung zweiseitig / Öffnung vierseitig herstellen, einschl. Unterstützung im Randbereich, für Hohlboden, Abrechnung nach Abwicklung der Öffnung im Grundriss.
Seitenlänge über 200 bis 600mm, nachträglich, zeitversetzt mit gesonderter Anfahrt
Menge: 50,000 Stk

**2.5.20 HBo Aussparung/ Öffnung schließen, nachträglich**
Aussparung zweiseitig / Öffnung vierseitig schließen, für Hohlboden, Abrechnung nach Abwicklung der Öffnung im Grundriss.
Seitenlänge über 200 bis 600mm, nachträglich, zeitversetzt mit gesonderter Anfahrt
Menge: 50,000 Stk

**2.5.30 HBo Öffnung herstellen, nachträglich, D 50-100mm**
Offnung im Hohlboden herstellen, rund, für Durchführung Kabel, Rohre etc. nachträglich, zeitversetzt mit gesonderter Anfahrt
Durchmesser 50-100mm
Menge: 20,000 Stk

**2.5.40 HBo Öffnung herstellen, nachträglich, D 100-200mm**
Offnung im Hohlboden herstellen, rund, für Durchführung Kabel, Rohre etc. nachträglich, zeitversetzt mit gesonderter Anfahrt
Durchmesser über 100 bis 200 mm
Menge: 10,000 Stk

**2.5.50 Installationstrassen, sukzessive Fertigstellung**
Installations-Haupttrassen im Hohlboden/Doppelboden freihalten, von Bodenplatten zur Bearbeitung durch Gewerk TGA bauseits.
Nachgelagerte Verlegung von Bodenplatten gem. VOB DIN 18340 Pkt. 4.2.17 sofern nicht in einem Zuge zu bearbeiten.
Die Leistung ist mind. 2 Wochen vor Inanspruchnahme  rechtzeitig bei der OÜ des AG anzumelden.
Menge: 50,000 m2

**2.5.60 DBo Nachträgliches Öffnen**
Nachträgliches Öffnen von Doppelbodenplatten nach Verlegung und anschließenes Wiederverlegen,
einschl. provisorischer Abdeckung der Öffnung mit OSB 22 mm, verrutschsicher
Nur auf gesonderte Anweisung durch die AG-Objektüberwachung
Menge: 10,000 Stk

**2.5.70 DBo nachträgliches Anarbeiten an Quellluftauslassgitter**
Zulage für Anarbeiten Doppelboden an das Quellluftauslassgitter, nachträglich für später eingebaute Endpassststücke der Rinne.

Einzellänge bis ca. 90 cm
Menge: 10,000 Stk

### Bereich 3 PU + EP Beschichtung

*Hinweis: Hinweis Beschichtungsarbeiten*
Produktdatenblätter aller angebotenen Systemkomponenten sind dem Angebot beizulegen.

Rutschfestigkeit R9 bzw. R10 gemäß DIN 51130, gesamter Systemaufbau zugelassen gemäß Positivliste DGUV, einschl. Vorbereitung und Grundierung

#### Abschnitt 3.1 Vorbereitende Maßnahmen

**3.1.10 Untergrund absaugen, über Nebenleistung hinaus**
Reinigen des Untergrundes aus Beton, von losen Verunreinigungen, durch Absaugen,
Entsorgung anfallende Stoffe gem. Ausführungsbeschreibung,
Menge: 2320,000 m2

**3.1.20 Prüfen Feuchtigkeit des Untergrundes**
*** Pauschalposition
Prüfen der Restfeuchte mittels CM-Messung, die Ergebnisse der Prüfung sind in einem Protokoll festzuhalten und der AG-Objektüberwachung zu übergeben.

Verrechnung 1x pauschal für alle vorkommenden Beschichtungen auf Estrich bzw. Beton.
Menge: 1,000 PSCH

**3.1.30 Prüfen der Oberflächenzugfestigkeit**
*** Pauschalposition
Prüfen der Oberflächenzugfestigkeit gemäß DIN EN 13892-8 auf den untergrundvorbereiteten Beton- und Estrichoberflächen. Die Ringnut wird mit einer diamantbesetzten Bohrkrone trocken gebohrt. Die Ergebnisse sind zu protokollieren. Die Messprotokolle sind dem AG vorzulegen. Der Nachweis muss für jede durch die nachfolgenden Arbeiten behandelten Flächen nachgewiesen werden.
Menge: 1,000 PSCH

**3.1.40 Erfassen von Rissen**
Erfassen von Rissen gemäß DAfStb-Richtlinie "Schutz und Instandsetzung von Betonbauteilen, Ausgabe 10-2001, Teil 3."
Die Ergebnisse sind zu protokollieren. Die Messprotokolle sind dem AG vorzulegen.
Menge: 20,000 lfm

**3.1.50 Behandeln von Rissen**
fachgerechte Risssanierung, z.B. mittels Verharzung im bauseitigen Estrich
als vorbereitende Arbeiten für die Beschichtungsarbeiten
Menge: 20,000 lfm

**3.1.60 Ausgleichsspachtel Schichtdicke 5 - 10 mm**
Ausgleich von unebenen Bodenflächen mit einem
kunststoffmodifizierten 1-komp. Fließmörtel aus Spezialzementen und Feinsand mit glatter Oberfläche. Zum Ausgleich von Unebenheiten und fehlenden Schichtdicken.
Das Material ist schnell aushärtend, spannungsarm. Der Auftrag erfolgt auf kugelgestrahlten bzw. gefrästen Untergründen. einschließlich geeigneter Grundierung um eine glatte, ebene, poren-und rissfreie Oberfläche zu erhalten.

Ausführung in Teilflächen nur nach Aufforderung durch die
AG-Objektüberwachung.
Menge: 30,000 m2

**3.1.70 Ausgleichsspachtel Schichtdicke 11 - 20 mm**
wie vorher beschrieben, jedoch;
Ausgleichsspachtel Schichtdicke 11 - 20  mm

Ausführung in Teilflächen nur nach Aufforderung durch die
AG-Objektüberwachung.
Menge: 20,000 m2

**3.1.80 Ausgleichsspachtel Schichtdicke 21 - 30 mm**
wie vorher beschrieben, jedoch;
Ausgleichsspachtel Schichtdicke 21 - 30  mm

Ausführung in Teilflächen nur nach Aufforderung durch die
AG-Objektüberwachung.
Menge: 10,000 m2

**3.1.90 Bodenbelagstrennschienen, Edelstahl, 2,5 mm**
Einbau von Bodenbelagstrennschienen im Randbereiche, B 2,5 mm, aus Edelstahl, bei Beschichtungsarbeiten.
Menge: 2095,000 m
- 31,125, Orte: 4.43
- 32,125, Orte: 4.45
- 12,960, Orte: 4.119
- 7,164, Orte: 4.41
- 11,914, Orte: 10.81
- 56,918, Orte: 4.3
- 27,376, Orte: 4.44
- 46,727, Orte: 4.113
- 8,275, Orte: 4.73
- 6,210, Orte: 4.74
- 16,556, Orte: 4.336
- 42,445, Orte: 4.38
- 42,695, Orte: 4.39
- 28,876, Orte: 4.40
- 28,105, Orte: 4.135
- 70,090, Orte: 4.319
- 60,680, Orte: 4.337
- 27,257, Orte: 4.4
- 7,080, Orte: 4.5
- 19,516, Orte: 4.37
- 21,576, Orte: 4.46
- 79,441, Orte: 4.112
- 13,698, Orte: 7.1
- 13,758, Orte: 7.2
- 14,069, Orte: 7.32
- 35,523, Orte: 7.43
- 13,759, Orte: 7.44
- 21,099, Orte: 7.47
- 20,324, Orte: 10.37
- 11,464, Orte: 10.43
- 9,404, Orte: 7.51
- 35,770, Orte: 7.78
- 35,519, Orte: 7.79
- 35,520, Orte: 7.80
- 9,334, Orte: 7.82
- 10,966, Orte: 7.84
- 31,669, Orte: 7.85
- 9,334, Orte: 7.89
- 11,016, Orte: 7.90
- 9,334, Orte: 7.91
- 10,966, Orte: 7.92
- 20,806, Orte: 7.93
- 49,835, Orte: 7.94
- 19,508, Orte: 7.95
- 31,591, Orte: 7.96
- 41,226, Orte: 7.98
- 20,207, Orte: 7.99
- 9,536, Orte: 10.48
- 46,274, Orte: 10.65
- 46,040, Orte: 10.66
- 46,522, Orte: 10.67
- 9,484, Orte: 10.68
- 11,216, Orte: 10.69
- 28,649, Orte: 10.70
- 9,534, Orte: 10.71
- 11,416, Orte: 10.72
- 20,806, Orte: 10.73
- 31,667, Orte: 10.74
- 69,839, Orte: 10.76
- 11,210, Orte: 7.102
- 28,244, Orte: 10.30
- 100,562, Orte: 10.82
- 43,798, Orte: 10.83
- 46,088, Orte: 10.84
- 25,867, Orte: 10.85
- 16,555, Orte: 10.86
- 45,599, Orte: 13.117
- 19,655, Orte: 13.319
- 30,689, Orte: 13.97
- 50,400, Orte: 7.48
- 113,400, Orte: 10.40
- 0,017, Orte: 4.43
- 0,017, Orte: 4.45
- 0,007, Orte: 4.119
- 0,004, Orte: 4.41
- 0,006, Orte: 10.81
- 0,031, Orte: 4.3
- 0,015, Orte: 4.44
- 0,025, Orte: 4.113
- 0,005, Orte: 4.73
- 0,003, Orte: 4.74
- 0,009, Orte: 4.336
- 0,023, Orte: 4.38
- 0,023, Orte: 4.39
- 0,016, Orte: 4.40
- 0,015, Orte: 4.135
- 0,038, Orte: 4.319
- 0,033, Orte: 4.337
- 0,015, Orte: 4.4
- 0,004, Orte: 4.5
- 0,011, Orte: 4.37
- 0,012, Orte: 4.46
- 0,043, Orte: 4.112
- 0,007, Orte: 7.1
- 0,006, Orte: 7.84
- 0,007, Orte: 7.2
- 0,008, Orte: 7.32
- 0,019, Orte: 7.43
- 0,007, Orte: 7.44
- 0,011, Orte: 7.47
- 0,011, Orte: 10.37
- 0,006, Orte: 10.43
- 0,005, Orte: 7.51
- 0,019, Orte: 7.78
- 0,019, Orte: 7.79
- 0,019, Orte: 7.80
- 0,005, Orte: 10.68
- 0,005, Orte: 7.82
- 0,017, Orte: 7.85
- 0,005, Orte: 7.89
- 0,006, Orte: 7.90
- 0,005, Orte: 7.91
- 0,006, Orte: 7.92
- 0,011, Orte: 7.93
- 0,027, Orte: 7.94
- 0,011, Orte: 7.95
- 0,017, Orte: 7.96
- 0,022, Orte: 7.98
- 0,011, Orte: 7.99
- 0,005, Orte: 10.48
- 0,025, Orte: 10.65
- 0,025, Orte: 10.66
- 0,025, Orte: 10.67
- 0,006, Orte: 10.69
- 0,016, Orte: 10.70
- 0,005, Orte: 10.71
- 0,006, Orte: 10.72
- 0,011, Orte: 10.73
- 0,017, Orte: 10.74
- 0,038, Orte: 10.76
- 0,006, Orte: 7.102
- 0,015, Orte: 10.30
- 0,055, Orte: 10.82
- 0,024, Orte: 10.83
- 0,025, Orte: 10.84
- 0,014, Orte: 10.85
- 0,009, Orte: 10.86
- 0,025, Orte: 13.117
- 0,011, Orte: 13.319
- 0,017, Orte: 13.97
- 0,027, Orte: 7.48
- 0,069, Orte: 10.40

**3.1.100 Abschneiden Randdämmstreifen**
Abschneiden der Randdämmstreifen des Estriches, umlaufend, oberflächenbündig, und herunderdrücken
Hinterfüllschnur einsatz nach dem Abschneiden
einschl. Abtransport anfallender Materialien zu Containern des AG
Menge: 2095,000 m

**3.1.110 Vorbehandlung Fließestrich auf Hohlraumboden**
Unterboden aus Estrich abschleifen, inkl. bürsten und absaugen, Material wird Eigentum des AN und ist fachgerecht zu entsorgen.
Einschli. Aufbringen einer lösemittelfreien, sehr emissionsarmen Grundierung zur Haftverbesserung bzw. Verfestigung.
Menge: 2320,000 m2

**3.1.120 Herstellung Musterflächen, PU-Beschichtungen**
Herstellung von Musterflächen für PU-Beschichtungen
Größe: 1,0 m² Ausschnitt Bodengrafik und 1,0 m² Standard Beschichtung, jeweils in R9 bzw. R10
1 x 1,0 m² Bodengrafik
1 x 1,0 m² PU-Beschichtung RAL 7035 R9
1 x 1,0 m² PU-Beschichtung RAL 7035 R10
1 x 1,0 m² Zementestrich in Anlehnung an RAL 7035 für Brandschutzzone
Menge: 4,000 Stk

#### Abschnitt 3.2 PU-Beschichtung

**3.2.10 PU-Beschichtung, 3mm, R9, auf HBO**
*** Bezugsbeschreibung
Beschichtung der Bodenflächen mit einer 2-komponentigen, zähharten Polyurethan-Beschichtung, rissüberbrückend,
lösemittelfrei, diffusionsdicht, in 2 Arbeitsgängen, einschl. Sperrgrundierung, Gesamtschichtdicke 3 mm,
Farbton lichtgrau, ähnlich RAL 7035, Untergrund Fließestrich, Calciumsulfatestrich auf HoBo,
geforderte Haftzugfestigkeit 1,5 N/mm2,
Bewertungsgruppe Rutschgefahr R 9 ASR A1.5,
gemäß DIN 51130, gesamter Systemaufbau zugelassen gemäß Positivliste DGUV, einschl. Vorbereitung und Grundierung
Brandverhalten nach DIN EN 13501-1: Bfl-s1,
Flächenlasten: 5kN/m²
Einzellasten: 4kN
Einbausituation: Multi-Funktionsräume EG
Büros EG bis 2.OG, Eventbereich 3.OG

Farbton lichtgrau, ähnlich RAL 7035 gem. Farb- und Materialskatalog

angebotener Hersteller/Typ '..' vom Bieter einzutragen
Menge: 2316,000 m2
- 127,285, Orte: 4.3
- 108,866, Orte: 4.38
- 107,262, Orte: 4.39
- 49,821, Orte: 4.40
- 49,093, Orte: 4.135
- 50,402, Orte: 4.319
- 23,675, Orte: 4.4
- 2,983, Orte: 4.5
- 12,549, Orte: 4.37
- 27,812, Orte: 4.46
- 118,601, Orte: 4.112
- 8,921, Orte: 7.1
- 8,929, Orte: 7.2
- 9,091, Orte: 7.32
- 26,116, Orte: 7.43
- 8,931, Orte: 7.44
- 14,184, Orte: 7.47
- 14,030, Orte: 10.37
- 7,671, Orte: 10.43
- 5,040, Orte: 7.51
- 26,242, Orte: 7.78
- 26,115, Orte: 7.79
- 26,115, Orte: 7.80
- 4,978, Orte: 7.82
- 7,387, Orte: 7.84
- 47,025, Orte: 7.85
- 4,978, Orte: 7.89
- 7,447, Orte: 7.90
- 4,978, Orte: 7.91
- 7,387, Orte: 7.92
- 14,453, Orte: 7.93
- 98,195, Orte: 7.94
- 23,481, Orte: 7.95
- 50,492, Orte: 7.96
- 98,061, Orte: 7.98
- 23,484, Orte: 7.99
- 5,078, Orte: 10.48
- 35,201, Orte: 10.65
- 35,112, Orte: 10.66
- 35,306, Orte: 10.67
- 5,003, Orte: 10.68
- 7,514, Orte: 10.69
- 46,585, Orte: 10.70
- 5,079, Orte: 10.71
- 7,615, Orte: 10.72
- 14,453, Orte: 10.73
- 50,555, Orte: 10.74
- 121,646, Orte: 10.76
- 7,540, Orte: 7.102
- 50,007, Orte: 10.30
- 294,841, Orte: 10.82
- 104,937, Orte: 10.83
- 37,251, Orte: 10.84
- 41,682, Orte: 10.85
- 16,466, Orte: 10.86
- 128,080, Orte: 13.117
- 14,319, Orte: 13.319
- -0,001, Orte: 7.102
- -0,008, Orte: 10.30
- -0,046, Orte: 10.82
- -0,016, Orte: 10.83
- -0,006, Orte: 10.84
- -0,006, Orte: 10.85
- -0,002, Orte: 10.86
- -0,019, Orte: 13.117
- -0,002, Orte: 13.319
- -0,019, Orte: 4.3
- -0,016, Orte: 4.38
- -0,016, Orte: 4.39
- -0,008, Orte: 4.40
- -0,007, Orte: 4.135
- -0,008, Orte: 4.319
- -0,004, Orte: 4.4
- 0,000, Orte: 4.5
- -0,002, Orte: 4.37
- -0,004, Orte: 4.46
- -0,018, Orte: 4.112
- -0,001, Orte: 7.1
- -0,001, Orte: 7.2
- -0,001, Orte: 7.32
- -0,004, Orte: 7.43
- -0,001, Orte: 7.44
- -0,002, Orte: 7.47
- -0,002, Orte: 10.37
- -0,001, Orte: 10.43
- -0,001, Orte: 7.51
- -0,004, Orte: 7.78
- -0,004, Orte: 7.79
- -0,004, Orte: 7.80
- -0,001, Orte: 7.82
- -0,001, Orte: 7.84
- -0,007, Orte: 7.85
- -0,001, Orte: 7.89
- -0,001, Orte: 7.90
- -0,001, Orte: 7.91
- -0,001, Orte: 7.92
- -0,002, Orte: 7.93
- -0,015, Orte: 7.94
- -0,004, Orte: 7.95
- -0,008, Orte: 7.96
- -0,015, Orte: 7.98
- -0,004, Orte: 7.99
- -0,001, Orte: 10.48
- -0,005, Orte: 10.65
- -0,005, Orte: 10.66
- -0,005, Orte: 10.67
- -0,001, Orte: 10.68
- -0,001, Orte: 10.69
- -0,007, Orte: 10.70
- -0,001, Orte: 10.71
- -0,001, Orte: 10.72
- -0,002, Orte: 10.73
- -0,008, Orte: 10.74
- -0,018, Orte: 10.76

**3.2.20 PU-Beschichtung, 3mm, R10, auf HBO**
*** wie Position 3.2.10
wie vorher beschrieben, jedoch;

Bewertungsgruppe Rutschgefahr R 10 ASR A1.5,
gemäß DIN 51130, gesamter Systemaufbau zugelassen gemäß Positivliste DGUV, einschl. Vorbereitung und Grundierung

Einbausituation: Küche 3.OG

angebotener Hersteller/Typ '..' vom Bieter einzutragen
Menge: 68,000 m2
- 3,946, Orte: 4.73
- 2,300, Orte: 4.74
- 14,011, Orte: 4.336
- 47,770, Orte: 13.97
- -0,002, Orte: 4.73
- -0,001, Orte: 4.74
- -0,006, Orte: 4.336
- -0,018, Orte: 13.97

**3.2.30 PU-Beschichtung, 2mm, R9, Atriumstreppe inkl. Estrich**
*** wie Position 2.2.100
Beschichtung der Bodenflächen mit einer 2-komponentigen, zähharten Polyurethan-Beschichtung, rissüberbrückend,
lösemittelfrei, diffusionsoffen, in 2 Arbeitsgängen, einschl. Sperrgrundierung, Gesamtschichtdicke 2 mm,
Farbton lichtgrau, ähnlich RAL 7035, Untergrund Fließestrich,
geforderte Haftzugfestigkeit 1,5 N/mm2,
Bewertungsgruppe Rutschgefahr R 9 ASR A1.5,
Brandverhalten nach DIN EN 13501-1: Bfl-s1,

Einschl. Einbringung Untergrund aus Estrich auf Haftbrücke,
Schnellhärtender hochfester Industriebelagestrich,
aus 1-komponentiger polymermodifizierter, nahezu schwindfreier Estrich, CT-C40-F7-PCC
Dicke D= 35mm.

Einschl. Haftbrücke auf Metalluntergrund der Atriumtreppenstufen,
"-Komponenten Haftbrücke SR-B2,0,
Mindest-Haftzugfestigkeit  = 1,5 N/mm².

Einbausituation: Atriumstreppe EG bis 3.OG
Gesamtfläche 53,7 m2
Aus 75  Stufen je 0,47 m2
und 5 Podeste je 2,4 bzw. 2,8 m2

Die Aufwendungen für die Koordiniation und die Abstimmung mit dem AN VE 015 Atriumtreppe sind in die Einheitspreisen dieser Position einzukalkulieren.
Menge: 80,000 Stk

**3.2.40 PU-Beschichtung, 3mm, R9, Einzelflächen Bodenlüftungsgeräte 1,1 m2**
*** wie Position 3.2.10
Wie zuvor in 3.2.10. beschrieben, jedoch;
in Einzelflächen auf Bodenlüftungsgeräte in Büroräume 2. und 3. OG
Doppelbodenplatte zweitilig, PU-Beschichtung rissüberbrückend ausführen
Menge: 45,000 m2

**3.2.50 PU-Beschichtung, 3mm, R9, Einzelflächen Revi-Öffn. bis 0,5 m2**
Wie zuvor in 3.2.10. beschrieben, jedoch;
in Einzelflächen auf Revi-Öffnungen D=3mm, R9
Menge: 150,000 Stk

**3.2.60 PU-Beschichtung, 3mm, R10, Einzelflächen Ausgänge, 0,975m2**
*** wie Position 3.2.10
jedoch;

Bewertungsgruppe Rutschgefahr R 10 ASR A1.5,
Einbausituation: Vor dem Ausgang bei außenliegenden Treppenhäusern,
Trennung der Beschichtungen durch Edelstahl-Belagstrennschiene, 25mm

Größe je Ausgang TxB: 150x65 cm
Menge: 20,000 Stk

**3.2.70 PU-Beschichtung, 3mm, R9, UK mit FB-Heizung, diffusionsoffen. auf HBO**
Beschichtung der Bodenflächen mit einer 2-komponentigen, zähharten Polyurethan-Beschichtung, rissüberbrückend,
lösemittelfrei, diffusionsoffen, in 2 Arbeitsgängen, einschl. Sperrgrundierung, Gesamtschichtdicke 3 mm,
emissionsarm, geeignet für Heiz-Estrichkonstruktionen
Farbton lichtgrau, ähnlich RAL 7035, Untergrund Fließestrich,
Zementestrich bzw. Calcium-Sulfat-Estrich im Gastrobereich.

geforderte Haftzugfestigkeit 1,5 N/mm2,
Bewertungsgruppe Rutschgefahr R 9 ASR A1.5,
Brandverhalten nach DIN EN 13501-1: Bfl-s1
Flächenlasten: 3kN/m²
Einzellasten: 4kN
Einbausituation: Gastronomie + Atrium EG, Atrium 3.OG
Gemäß Übersichtspläne und Detail 7175

angebotener Hersteller/Typ '..' vom Bieter einzutragen
Menge: 750,000 m2
- 40,459, Orte: 4.44
- 120,564, Orte: 4.113
- 391,988, Orte: 0.1
- 196,994, Orte: 0.1
- -0,001, Orte: 4.44
- -0,004, Orte: 4.113

**3.2.80 Zulage PU-Raparaturbeschichtung, Einzelflächen**
PU-Raparaturbeschichtung, als Einzelflächen,
Einzelfläche ≤ 0,5 m2
Menge: 20,000 m2

**3.2.90 Zulage PU-Beschichtung, Kleinflächen <= 2,5m2**
Zulage Kleinflächen  <= 2,5m2
Menge: 2,300 m2
Orte: 4.74

#### Abschnitt 3.3 EP-Beschichtung

**3.3.10 EP-Beschichtung, 3 mm, R9, auf HBo, EG**
*** Bezugsbeschreibung
Beschichtung der Bodenflächen mit einer 2-komponentigen, Epoxidharz-Beschichtung, rissüberbrückend,
diffusionsdicht, öl- und kraftstoffbeständig,
in 2 Arbeitsgängen,
einschl. Sperrgrundierung, Gesamtschichtdicke 3 mm,
Farbton lichtgrau, ähnlich RAL 7035 (gemäß FMK),
Untergrund Fließestrich (Calcium-Sulfat-Estrich),
geforderte Haftzugfestigkeit 1,5 N/mm2,
Bewertungsgruppe Rutschgefahr R 9 ASR A1.5,
Brandverhalten nach DIN EN 13501-1: Bfl-s1,
Einbauort: Lagerräume, Vorraum EG

angebotener Hersteller/Typ '..' vom Bieter einzutragen
Menge: 96,887 m2
- 47,266, Orte: 4.43
- 39,994, Orte: 4.45
- 9,627, Orte: 4.119

**3.3.20 EP-Beschichtung, 3 mm, R10, auf HBo, EG+2.OG**
*** wie Position 3.3.10
wie zuvor beschrieben, jedoch:
Bewertungsgruppe Rutschgefahr R 10 ASR A1.5,
abgestimmt auf Systemherstellerangaben

Einbausituation:
Putzmittelraum EG+2.OG

angebotener Hersteller/Typ '..' vom Bieter einzutragen
Menge: 5,200 m2
- 3,002, Orte: 4.41
- -0,002, Orte: 4.41
- 2,200, Orte: 4.41

**3.3.30 EP-Raparaturbeschichtung, Einzelflächen**
EP-Raparaturbeschichtung, in Einzelflächen bis 0,5 m2
Menge: 5,000 m2

#### Abschnitt 3.4 Beschichtung Anarbeiten

**3.4.10 Einbau Dehnfugen, PU-Beschichtung**
Einbau von Dehnfugen aus dem Untergund in der Beschichtung, oberflächenbündig wie folgt:

Abschlussschiene beidseitig, Zwischenraum verfugt mit Silikon im Farbton den Bodenbelags gem. Bemusterung,
inkl. sämtlichen notwendigen Anarbeiten.
Gemäß Bodenspiegel und Detail 7170
Menge: 170,000 lfm

**3.4.20 Verfugung elastische Fugen D=5-7 mm**
*** Bezugsbeschreibung
Ausführung einer Verfugung in den Randbereichen/Trennfugen der vorgenannten Beschichtung. Leistung bestehend aus:

- Hinterfüllschnur
- Silikondichtstoff, D=5-7 mm (Fugenbreite)
Menge: 100,000 lfm

**3.4.30 Verfugung elastische Fugen D=8-12 mm**
*** wie Position 3.4.20
wie zuvor beschrieben, jedoch; D=8-12 mm
Menge: 100,000 lfm

**3.4.40 Verfugung elastische Fugen D=13-15 mm**
*** wie Position 3.4.20
jedoch:
D=13-15 mm
Menge: 100,000 lfm

**3.4.50 Taktiles Bodenleitsystem - Leitstreifen**
Einbausituation:
Atrium und Verkehrsflächen EG

Einbau von Bodenleitlinien aus Edelstahl V2A, R9
Aus Einzellängen, 5 Streifen je Weg
Anzahl, Längen u. Position gem. Übersichtspläne und Details
verklebt auf PU-Beschichtung mit 2K-PU-Kleber
Zugfestigkeit = 1,0 N/mm² gem. DIN EN 1504-1
Scherfestigkeit = 12 N/mm²gem. DIN EN 1504-1

angebotener Hersteller/Typ '..' vom Bieter einzutragen
Menge: 40,000 lfm

**3.4.60 Taktiles Bodenleitsystem - Abzweigfeld**
Abzweigpunkt des taktilen Bodensystems;
Noppen aus Edelstahl V2A, R9
Anzahl und Position gem. Übersichtspläne und
Details 7171
Menge: 9,000 Stk

**3.4.70 Kontraststreifen Atriumtreppe**
Einabu von Kontraststreifen Atriumtreppe in kontrastierendem Farbton RAL 7024 Graphitgrau,
bei An- und Austrittstufen

Länge 1550 mm
Breite 40 mm
Menge: 14,000 Stk

**3.4.80 Mineralischer Bodenbelag, brandlastfreie Zone**
Einbrigung von Mineralischer Bodenbelag, Brandfreie Zone 50 cm in beide Richtung aus Brandschutzvorhangsachse im EG, Gesamtbreite 1 m, Zementäre hochfeste Dünnschicht-Bodenbeschichtung, Elementklasse A1 nicht brennbar,

einschl. 5 mm Trennfuge, nicht brennbare Dauerelastische Verfugung

Schichtdicke ca. 8 mm inkl. Haftbrücke, Farbgebung in Anlehnung an RAL 7035
Ebenheitsanforderungen gem. DIN18202 Tab.3 Zeile 4
Abriebfestigkeit Klasse A6 nach Böhme
Belag nachträglich geschliffen und hydophobiert
einschl. Belagstrennschiene aus Edelstahl V2A, 25mm
einschli. Anpassungen an den Stützen und Wände
gemäß Detail Plan-Nr: 7171

angebotener Hersteller/Typ '..' vom Bieter einzutragen
Menge: 17,000 m2

#### Abschnitt 3.5 Schutzmaßnahmen

**3.5.10 Schutzmaßnahme Boden, Vlies+Pappe aufbauen**
Besondere Maßnahme zum Schutz von fertigen Nutzschichten von Böden und Bodenbeläge EP-/PU-Beschichtungen, Ausführung auch in Klein- und Teilflächen ab 5 m2, aufbauen, bestehend aus:

-1. Lage
Vlies mit Rutschhemmung, an den Rändern überlappend
-2. Lage
Milchtütenkarton, dicht gestoßen und rutschsicher befestigt, Befestigung nach Wahl des AN, lagesicher, vollflächig, durchgängig und dicht befestigt, alle Fugen und Übergänge abgeklebt, rückstandslos lösbar
Menge: 5100,000 m2

**3.5.20 Schutzmaßnahme Boden, Vlies+Pappe abbauen**
Schutzmaßnahme Vlies+Pappe wie vorbeschrieben abbauen, Transport zur zentralen Abfallsammelstelle, nach Stoffen getrennt, Entsorgung im Container des AG.
Menge: 5100,000 m2

**3.5.30 Schutzmaßnahme Bodengrafik, USB-Platten**
Menge Bodengraphik
Menge: 1589,000 m2

### Bereich 4 Bodenbeschichtung mit Grafik

**Ausführungsbeschreibung 3 Bodenbeschichtung mit Grafik**
*Grafisches Konzept*
Für den Brainergy Hub Jülich wurde ein grafisches Konzept entworfen. Darin werden Ideen von »Ladung« und »Energie« in Schrift und Wort übersetzt, sodass sich rechteckige Flächen und Ringe in Schwarz und Weiß mit dynamischen Buchstaben in verschiedenen Breiten über das gesamte Gebäude verteilen. Die Bodengrafik in den öffentlichen Bereichen bildet einen Bestandteil des grafischen Konzeptes und der Signaletik. Dabei sind Flächen mit Buchstaben in Schwarz und Weiß in verschiedenen Größen und Ausrichtungen auf dem Boden abgebildet und beziehen sich entweder auf das inhaltliche Konzept oder funktionieren als Wegweiser.
*Ausführungsbeschreibung Bodenaufbau*
Dreifarbige Grafikbeschichtung als Bestandteil eines mehrschichtigen Epoxidharzbodenaufbaus bestehend aus Untergrundvorbereitung, Grundierung, Porenverschluss, farbiger Deckschicht, zweifarbiger Grafikschicht, Schutzschicht und Versiegelung. Bei der Ausführung des Bodenaufbaus sind Revisionsöffnungen und Lüftungsauslässe im Boden zu berücksichtigen, sodass ein homogenes, absolut versatzfreies Gesamtbild entsteht und keine Lücken zu sehen sind.

Untergrundvorbereitung
Untergrundvorbereitung durch Kugelstrahlen oder Diamantschleifen inkl. Staubabsaugung.
Oberflächenzone abtragen bis labile Teile und Verschmutzungen restlos entfernt sind und ca. 50 % des Zuschlages sichtbar sind. Die Oberflächenfestigkeit muß über 1,5 N/mm² liegen. Anschließend gründliches Entstauben der Fläche mit Industriestaubsauger.
Angenommene Voraussetzungen für diese Leistungen:
freie Zufahrt mit LKW
Stromanschluß 380 V/ 32 A oder 63 A
Container für Bauschutt

Grundierung
Grundieren der Fläche mit einem lösemittelfreien, farblosen, 2-komponentigen Epoxidharz.

Kratzspachtel
Aufbringen einer Kratzspachtel als Porenverschluss auf die grundierte Fläche mit einem Feinmörtel aus lösemittelfreien, farblosen, 2-komponentigen Epoxidharz und feuergetrocknetem Quarzsand.

Deckschicht, grau
Aufbringen einer chemisch und mechanisch beständigen Deckschicht als abriebfesten Nutzbelag aus einem lösemittelfreien, 2-komponentigen Epoxidharz-Bindemittel und Quarzsand.
Farbton: RAL 7035 Lichtgrau

Grafik, zweifarbig Schwarz/Weiß
Herstellen von Schablonen zur Applikation der zweifarbigen Bodengrafik nach exakter Vorgabe und geliefertem Layout des Planungsbüros. Koordinationsbedingte Anpassungen der Grafik im Bezug auf den aktuellen Stand sind vorbehalten. Liefern, Einmessen und Aufbringen der Schablonen an genau vorgegebener und im Grundriss vermessener Stelle. Es ist eine geeignete Schablonenfolie zu wählen, die sich rückstandslos entfernen lässt.
Vorhandene Fläche nach geeigneter Untergrundsvorbereitung mit farbigem Epoxidharz, Schwarz und Weiß nach Vorgabe Planer in RAL oder NCS versiegeln. Das Epoxidharz wird mit einer Spezialwalze im Kreuzgang appliziert und in einem Arbeitsgang aufgetragen. Es kann immer nur ein Farbton appliziert werden. Es wird eine absolut gleichmäßige Fläche ohne Absätze und Streifen verlangt. Konturen, Ränder und Kanten der Grafik sind scharfkantig auszuführen. Es ist darauf zu achten, dass ein absolut Versatzfreies Gesamtbild nach Laoyut des Planers geliefert wird. Abweichungen sind nur im Zehntelmillimeterbereich zulässig. Es ist darauf zu achten, dass bereits aufgebrachte Farbflächen nicht beschädigt werden, gegebenenfalls sind entstandene Beschädigungen auszubessern.
Dieser Prozess muss bis zu 4 Mal ausgeführt werden und benötigt stets 24 Stunden pro Schicht.

Schutzschicht
Applizieren einer farblosen vergilbungsarmen Epoxidharz-Schicht, ca. 1 mm stark als Schutzschicht für die darunterliegenden Schichten. Diese Schicht wird in einem Zug aufgebracht und trocknet innerhalb von 12 Stunden.

Versiegelung, matt
Vorhandene Fläche nach geeigneter Untergrundsvorbereitung  mit farblosem vergilbungsarmen Epoxidharz/Polyurethan versiegeln. Es wir eine matte, nicht spiegelnde Oberfläche gefordert. Das Epoxidharz/Polyurethan wird mit einer Spezialwalze im Kreuzgang appliziertund in einem Arbeitsgang aufgetragen.
Die Oberfläche erfüllt die nach DIN 51130 vorgeschriebene Mindestrutschhemmungsklasse R9.

Pro Abschnitt werden ca. 10 Arbeitstage kalkuliert, da jede Schicht mindestens 12 Stunden trocknen muss bevor weiter beschichtetet werden kann. Bei einer Ausführung in 4 Abschnitten ergeben sich demnach ca. 40 Arbeitstage.
*Schutzmaßnahmen*
Für die gesamte Dauer der Herstellung des Bodenaufbaus ist strengstens auf absolute Staubfreiheit zu achten um Einschlüsse von Partikeln im Bodenaufbau zu vermeiden. Alle notwendigen Maßnahmen zur Gewährleistung der absoluten Staubfreiheit sind vom Auftragnehmer zu erbringen.

Nach Fertigstellung des Bodenaufbaus ist eine Trocknungszeit von mindestens 50 Stunden zu beachten und der Boden anschließend mit einer geeigneten Schutzschicht aus Verbundkarton vor Beschädigung und Verschmutzung durch weitere Arbeiten zu schützen.

#### Abschnitt 4.1 Bodenbeschichtung mit Grafik

**4.1.10 Erdgeschoss**
Bodenbeschichtung gemäß Ausführungsbeschichtung
mit Grafik, Fläche: 697 m2
Liefern, herstellen, montieren.
Menge: 697,000 qm

**4.1.20 1. OG**
Bodenbeschichtung mit Grafik, Fläche: 304 m2
Liefern, herstellen, montieren.
Menge: 304,000 qm

**4.1.30 2. OG**
Bodenbeschichtung mit Grafik, Fläche: 304 m2
Liefern, herstellen, montieren.
Menge: 304,000 qm

**4.1.40 3. OG**
Bodenbeschichtung mit Grafik, Fläche: 284 m2
Liefern, herstellen, montieren.
Menge: 284,000 qm
